# Protector ocular

- Propiedad del archivo: CYPE INGENIEROS, S.A.
- Formato: FIEBDC-3/2002
- Ámbito geográfico: Panamá
- Divisa: USD
- Costes indirectos: 3.00 %
- Gastos generales: 13.00 %
- Beneficio industrial: 6.00 %
- IVA: 13.00 %

## Y Seguridad y salud ocupacional ocupacional

### YI Equipos de protección individual

#### YIJ Para los ojos y la cara

**YIJ010** Ud Protector ocular.
Anteojos de seguridad de protección con montura universal, de uso básico, con dos oculares integrados en una montura de gafa convencional con protección lateral, amortizable en 5 usos.
Criterio de medición de proyecto: Número de unidades previstas, según Estudio o Estudio Básico de Seguridad y Salud.
Criterio de medición de obra: Se medirá el número de unidades realmente suministradas según especificaciones de Estudio o Estudio Básico de Seguridad y Salud.

| Código | Ud | Descripción | Rendimiento | Precio | Importe |
|---|---|---|---|---|---|
| mt50epj010ace | Ud | Anteojos de seguridad de protección con montura universal, EPI de categoría II, cumpliendo todos los requisitos de seguridad. (material) | 0.200 | 24.86 | 4.97 |
| % | % | Herramientas | 2 % | 4.97 | 0.10 |
|  |  | Costes directos |  |  | 5.07 |
