# Par de rodilleras

- Propiedad del archivo: CYPE INGENIEROS, S.A.
- Formato: FIEBDC-3/2002
- Ámbito geográfico: Panamá
- Divisa: USD
- Costes indirectos: 3.00 %
- Gastos generales: 13.00 %
- Beneficio industrial: 6.00 %
- IVA: 13.00 %

## Y Seguridad y salud ocupacional ocupacional

### YI Equipos de protección individual

#### YIU Para el cuerpo (vestuario de protección)

**YIU060** Ud Par de rodilleras.
Par de rodilleras con la parte delantera elástica y con esponja de celulosa, amortizable en 4 usos.
Criterio de medición de proyecto: Número de unidades previstas, según Estudio o Estudio Básico de Seguridad y Salud.
Criterio de medición de obra: Se medirá el número de unidades realmente suministradas según especificaciones de Estudio o Estudio Básico de Seguridad y Salud.

| Código | Ud | Descripción | Rendimiento | Precio | Importe |
|---|---|---|---|---|---|
| mt50epu060d | Ud | Par de rodilleras con la parte delantera elástica y con esponja de celulosa, EPI de categoría II, cumpliendo todos los requisitos de seguridad. (material) | 0.250 | 24.05 | 6.01 |
| % | % | Herramientas | 2 % | 6.01 | 0.12 |
|  |  | Costes directos |  |  | 6.13 |
