# Construcción de caseta provisional para despacho de oficina

- Propiedad del archivo: CYPE INGENIEROS, S.A.
- Formato: FIEBDC-3/2002
- Ámbito geográfico: Panamá
- Divisa: USD
- Costes indirectos: 3.00 %
- Gastos generales: 13.00 %
- Beneficio industrial: 6.00 %
- IVA: 13.00 %

## Y Seguridad y salud ocupacional ocupacional

### YP Instalaciones provisionales de higiene y bienestar

#### YPC Casetas (alquiler/construcción/adaptación de locales)

**YPC084** m² Construcción de caseta provisional para despacho de oficina.
Ejecución, desmontaje y demolición posterior de caseta provisional para despacho de oficina con aseo (lavamanos e inodoro) en obra, compuesta por: fundación de concreto, losa sobre relleno sobre encachado de piedra, cerramiento de bloque de concreto, sin revestir, con hoja interior de ladrillo cerámico hueco, cubierta de panel sándwich sobre perfiles metálicos, aislamiento térmico, distribución interior, instalaciones de telecomunicaciones, plomería, sistema sanitario y electricidad, revestimiento de terrazo en suelos, azulejado en la zona de aseo y repello y pintura en el resto de paredes, artefactos sanitarios, cielo raso de láminas de escayola, puertas de madera pintadas y ventanas de aluminio, con luna y rejas.
Criterio de valoración económica: El precio incluye las ayudas de albañilería.
Incluye: Preparación del terreno. Excavación de pozos y zanjas. Vaciado de la fundación. Formación de la losa sobre relleno. Ejecución del cerramiento. Ejecución de la cubierta sobre perfiles. Colocación del aislamiento térmico. Ejecución de la distribución interior. Revestimiento de suelos y paredes. Colocación del cielo raso de placas. Colocación de la carpintería. Conexión a las instalaciones de la propia obra. Desconexión de las instalaciones. Demolición del conjunto. Fragmentación de los escombros en piezas manejables. Retirada y acopio de escombros. Limpieza de los restos de obra. Carga manual de escombros sobre camión o contenedor.
Criterio de medición de proyecto: Superficie medida según Estudio o Estudio Básico de Seguridad y Salud.
Criterio de medición de obra: Se medirá la superficie realmente ejecutada según especificaciones de Estudio o Estudio Básico de Seguridad y Salud.

| Código | Ud | Descripción | Rendimiento | Precio | Importe |
|---|---|---|---|---|---|
| mt50cac010f | m² | Construcción de caseta provisional de obra para despacho de oficina con aseo, compuesta por: fundación de concreto armado; losa sobre relleno de concreto sobre encachado de piedra; cerramiento de bloque de concreto, sin revestir, con hoja interior de ladrillo cerámico hueco; cubierta de panel sándwich compuesto de láminas de acero con aislamiento incorporado, sobre perfiles metálicos; aislamiento térmico; distribución interior con ladrillo cerámico hueco doble; instalaciones de plomería sanitaria, sistema sanitario, telecomunicaciones y electricidad y fuerza con toma exterior a 230 V; revestimiento de terrazo en suelos; azulejado en la zona de aseo y repello de yeso y pintura en el resto de paredes; artefactos sanitarios (inodoro y lavamanos); cielo raso de láminas de escayola; puertas de madera enrasadas y pintadas y ventanas corredizas de aluminio natural, con luna de 6 mm y rejas. (material) | 1.000 | 552.82 | 552.82 |
| % | % | Herramientas | 2 % | 552.82 | 11.06 |
|  |  | Costes directos |  |  | 563.88 |
