# Sondeo arqueológico

- Propiedad del archivo: CYPE Ingenieros S.A.
- Formato: FIEBDC-3/2016
- Programa: Generador de precios de la construcción. CYPE Ingenieros, S.A.
- Fecha: 28/05/2024
- Ámbito geográfico: Panamá
- Divisa: USD
- Costes indirectos: 3 %
- Gastos generales: 13 %
- Beneficio industrial: 6 %
- IVA: 13 %

## 0 Obras preliminares

### 0G Trabajos arqueológicos

#### 0GE Excavaciones arqueológicas y transportes

**0GE030** m³ Sondeo arqueológico.
Sondeo arqueológico de 1x1x1 m, en el terreno, donde existen materiales arqueológicos documentados, con un grado de complejidad medio, con medios mecánicos, mediante la excavación por niveles naturales o artificiales según método arqueológico. Incluso toma de datos por parte de equipo arqueológico para informe final de los trabajos, retirada del pavimento existente en su superficie, con recuperación del mismo, y posterior relleno de la excavación con los restos procedentes de la misma, sin compactación.
Incluye: Ejecución del sondeo. Retirada y acopio de escombros. Carga de escombros sobre contenedor.
Criterio de medición de proyecto: Volumen medido según documentación gráfica de Proyecto.
Criterio de medición de obra: Se medirá el volumen realmente ejecutado según especificaciones de Proyecto.

| Código | Ud | Descripción | Rendimiento | Precio | Importe |
|---|---|---|---|---|---|
| mt51arq010 | Ud | Material fungible para trabajos de arqueología. (material) | 0.013 | 1281.53 | 16.660 |
| mt51arq020 | Ud | Material y utillaje para trabajos de arqueología. (material) | 0.006 | 1842.21 | 11.053 |
| mq01exn010k | h | Miniretroexcavadora sobre neumáticos, de 43,8 kW. (maquinaria) | 1.159 | 61.64 | 71.441 |
| mo000 | h | arqueólogo. (mano de obra) | 1.211 | 24.99 | 30.263 |
| mo057 | h | Asistente arqueólogo. (mano de obra) | 1.211 | 13.91 | 16.845 |
| mo112 | h | Ayudante de albañilería. (mano de obra) | 1.211 | 10.77 | 13.042 |
| mo113 | h | Peón de albañilería. (mano de obra) | 1.211 | 10.59 | 12.824 |
| % | % | Herramientas | 2 % | 172.128 | 3.443 |
|  |  | Costes directos |  |  | 175.571 |
