# Protección de mobiliario y equipamiento de puesto de trabajo

- Propiedad del archivo: CYPE Ingenieros S.A.
- Formato: FIEBDC-3/2016
- Programa: Generador de precios de la construcción. CYPE Ingenieros, S.A.
- Fecha: 26/10/2024
- Ámbito geográfico: Panamá
- Divisa: USD
- Costes indirectos: 3 %
- Gastos generales: 13 %
- Beneficio industrial: 6 %
- IVA: 13 %

## 0 Obras preliminares

### 0M Equipamiento

#### 0MP Protección

**0MP012** Ud Protección de mobiliario y equipamiento de puesto de trabajo.
Suministro y colocación de láminas de polietileno transparente sobre mobiliario y equipamiento de puesto de trabajo formado por mesa con cajonera adosada e independiente, sillas, papelera, armario, ordenador, documentación, accesorios; solapadas entre sí al menos 15 cm y fijadas con cinta adhesiva, para protegerlo frente a la suciedad y el polvo ocasionado por los trabajos de rehabilitación. Incluso posterior retirada de láminas, recogida y carga sobre contenedor.
Incluye: Colocación de la protección. Retirada de la protección y carga sobre contenedor.
Criterio de medición de proyecto: Número de unidades previstas, según documentación gráfica de Proyecto.
Criterio de medición de obra: Se medirá el número de unidades realmente ejecutadas según especificaciones de Proyecto.

| Código | Ud | Descripción | Rendimiento | Precio | Importe |
|---|---|---|---|---|---|
| mo113 | h | Peón de albañilería. (mano de obra) | 0.773 | 11.01 | 8.511 |
| % | % | Herramientas | 2 % | 8.511 | 0.170 |
|  |  | Costes directos |  |  | 8.681 |
