# Alquiler de plataforma elevadora

- Propiedad del archivo: CYPE Ingenieros S.A.
- Formato: FIEBDC-3/2016
- Programa: Generador de precios de la construcción. CYPE Ingenieros, S.A.
- Fecha: 28/05/2024
- Ámbito geográfico: Panamá
- Divisa: USD
- Costes indirectos: 3 %
- Gastos generales: 13 %
- Beneficio industrial: 6 %
- IVA: 13 %

## 0 Obras preliminares

### 0X Andamios y maquinaria de elevación

#### 0XP Plataformas elevadoras

**0XP010** Ud Alquiler de plataforma elevadora.
Alquiler diario de plataforma elevadora de tijera, motor eléctrico, de 10 m de altura máxima de trabajo.
Criterio de valoración económica: El precio incluye el mantenimiento y el seguro de responsabilidad civil.
Incluye: Revisión periódica para garantizar su estabilidad y condiciones de seguridad.
Criterio de medición de proyecto: Número de unidades previstas, según documentación gráfica de Proyecto.
Criterio de medición de obra: Amortización en forma de alquiler diario, según condiciones definidas en el contrato suscrito con la empresa suministradora.

| Código | Ud | Descripción | Rendimiento | Precio | Importe |
|---|---|---|---|---|---|
| mq07ple010eb | Ud | Alquiler diario de plataforma elevadora de tijera, motor eléctrico, de 10 m de altura máxima de trabajo, incluso mantenimiento y seguro de responsabilidad civil. (maquinaria) | 1.159 | 99.17 | 114.938 |
| % | % | Herramientas | 2 % | 114.938 | 2.299 |
|  |  | Costes directos |  |  | 117.237 |
