# Excavación de fuste de pilas, con medios mecánicos

- Propiedad del archivo: CYPE Ingenieros S.A.
- Formato: FIEBDC-3/2016
- Programa: Generador de precios de la construcción. CYPE Ingenieros, S.A.
- Fecha: 28/05/2024
- Ámbito geográfico: Panamá
- Divisa: USD
- Costes indirectos: 3 %
- Gastos generales: 13 %
- Beneficio industrial: 6 %
- IVA: 13 %

## A Acondicionamiento del terreno

### AD Movimiento de tierras en edificación

#### ADE Excavaciones

**ADE023** m³ Excavación de fuste de pilas, con medios mecánicos.
Excavación de fuste de pilas, de entre 20 y 30 m de profundidad, en suelo de limo, con medios mecánicos, y carga a camión.
Criterio de valoración económica: El precio no incluye la repercusión del ensanchamiento de la base ni el transporte de los materiales excavados.
Incluye: Replanteo general y fijación de los puntos y niveles de referencia. Excavación del fuste, con extracción de las tierras. Carga a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mq03poz020c | h | Equipo completo de perforación sobre grúa de 136 kW, para excavación de fuste de pila de entre 20 y 30 m de profundidad. (maquinaria) | 0.243 | 265.31 | 64.470 |
| mo113 | h | Peón de albañilería. (mano de obra) | 0.266 | 10.59 | 2.817 |
| % | % | Herramientas | 2 % | 67.287 | 1.346 |
|  |  | Costes directos |  |  | 68.633 |

Residuos:
- excavación: ruo170504 Tierra y piedras distintas de las especificadas en el código 17 05 03. (componente de residuo); rendimiento 1720 kg; Código LER 17 05 04; Masa del elemento 1 kg; Volumen 0.000625 m3
