# Piezas especiales para falso piso ventilado de concreto

- Propiedad del archivo: CYPE Ingenieros S.A.
- Formato: FIEBDC-3/2016
- Programa: Generador de precios de la construcción. CYPE Ingenieros, S.A.
- Fecha: 28/05/2024
- Ámbito geográfico: Panamá
- Divisa: USD
- Costes indirectos: 3 %
- Gastos generales: 13 %
- Beneficio industrial: 6 %
- IVA: 13 %

## A Acondicionamiento del terreno

### AN Nivelación

#### ANV Losas sobre relleno ventiladas

**ANV011** Ud Piezas especiales para falso piso ventilado de concreto.
Pieza de cierre lateral de módulo de 40 cm de altura, de polipropileno y polietileno reciclados, de 42,5x41x33 cm, color azul, colocada sobre base de plantilla para impedir el paso del concreto hacia el interior de las piezas durante la fase de vaciado del concreto.
Incluye: Replanteo y colocación de las piezas.
Criterio de medición de proyecto: Número de unidades previstas, según documentación gráfica de Proyecto.
Criterio de medición de obra: Se medirá el número de unidades realmente ejecutadas según especificaciones de Proyecto.

| Código | Ud | Descripción | Rendimiento | Precio | Importe |
|---|---|---|---|---|---|
| mt07cid025e | Ud | Pieza de cierre lateral de módulo de 40 cm de altura, de polipropileno y polietileno reciclados, de 42,5x41x33 cm, color azul, para losas sobre relleno ventiladas. (material) | 1 | 4.92 | 4.920 |
| mo112 | h | Ayudante de albañilería. (mano de obra) | 0.121 | 10.77 | 1.303 |
| % | % | Herramientas | 2 % | 6.223 | 0.124 |
|  |  | Costes directos |  |  | 6.347 |

## Recursos

**mt07cid025e** Ud Pieza de cierre lateral de módulo de 40 cm de altura
Datos técnicos: Coste energético 105.376 MJ; Emisión de CO2 3.572 kg
Residuos:
- embalaje: re170203 Plástico. (componente de residuo); rendimiento 0.008 kg; Código LER 17 02 03; Masa del elemento 1 kg; Volumen 0.001667 m3
