# Colector en losa de fundación

- Propiedad del archivo: CYPE Ingenieros S.A.
- Formato: FIEBDC-3/2016
- Programa: Generador de precios de la construcción. CYPE Ingenieros, S.A.
- Fecha: 28/05/2024
- Ámbito geográfico: Panamá
- Divisa: USD
- Costes indirectos: 3 %
- Gastos generales: 13 %
- Beneficio industrial: 6 %
- IVA: 13 %

## A Acondicionamiento del terreno

### AS Red de desagüe

#### ASC Colectores

**ASC020** m Colector en losa de fundación.
Colector enterrado de red horizontal de sistema sanitario, sin cajas eléctricas, mediante sistema integral registrable, en losa de fundación, con una pendiente mínima del 3%, para el desagüe de aguas residuales y/o pluviales, formado por tubo de PVC liso, serie SN-2, rigidez anular nominal 2 kN/m², de 200 mm de diámetro exterior, con junta elástica, empotrada en losa de fundación. Incluso accesorios, registros, uniones y piezas especiales, lubricante para montaje y fijación a la armadura de la losa.
Incluye: Replanteo y trazado del conducto en planta y pendientes. Presentación en seco de tubos y piezas especiales. Montaje, conexionado y comprobación de su correcto funcionamiento.
Criterio de medición de proyecto: Longitud medida en proyección horizontal, según documentación gráfica de Proyecto.
Criterio de medición de obra: Se medirá, en proyección horizontal, la longitud realmente ejecutada según especificaciones de Proyecto, incluyendo los tramos ocupados por piezas especiales.

| Código | Ud | Descripción | Rendimiento | Precio | Importe |
|---|---|---|---|---|---|
| mt11tpb020d | m | Tubo de PVC liso, para sistema sanitario enterrado sin presión, serie SN-2, rigidez anular nominal 2 kN/m², de 200 mm de diámetro exterior y 4 mm de espesor, incluso juntas de goma. (material) | 1.05 | 26.21 | 27.521 |
| mt11tpb021d | Ud | Repercusión, por m de tubería, de accesorios, uniones y piezas especiales para tubo de PVC liso, para sistema sanitario enterrado sin presión, serie SN-2, de 200 mm de diámetro exterior. (material) | 2 | 7.86 | 15.720 |
| mt11ade100a | kg | Lubricante para unión mediante junta elástica de tubos y accesorios. (material) | 0.003 | 29.44 | 0.088 |
| mo008 | h | Plomero. (mano de obra) | 0.196 | 17.64 | 3.457 |
| mo107 | h | Principiante de plomería. (mano de obra) | 0.098 | 10.99 | 1.077 |
| % | % | Herramientas | 2 % | 47.863 | 0.957 |
|  |  | Costes directos |  |  | 48.820 |

Residuos:
- colocación: mt11tpb020d; factor de residuo 0.0662072

## Recursos

**mt11tpb020d** m Tubo de PVC liso
Datos técnicos: Coste energético 165.008 MJ; Emisión de CO2 17.500 kg; Código LER 17 02 03; Masa del elemento 3.6 kg; Volumen 0.006 m3
Residuos:
- embalaje: re170201 Madera. (componente de residuo); rendimiento 0.04 kg; Código LER 17 02 01; Masa del elemento 1 kg; Volumen 0.000909 m3
- embalaje: re170203 Plástico. (componente de residuo); rendimiento 0.001 kg; Código LER 17 02 03; Masa del elemento 1 kg; Volumen 0.001667 m3
