# Conexión de micropilote al cabezal, mediante conectores

- Propiedad del archivo: CYPE Ingenieros S.A.
- Formato: FIEBDC-3/2016
- Programa: Generador de precios de la construcción. CYPE Ingenieros, S.A.
- Fecha: 26/10/2024
- Ámbito geográfico: Panamá
- Divisa: USD
- Costes indirectos: 3 %
- Gastos generales: 13 %
- Beneficio industrial: 6 %
- IVA: 13 %

## C Fundaciones

### CP Profundas

#### CPM Micropilotes

**CPM060** Ud Conexión de micropilote al cabezal, mediante conectores.
Conexión de micropilote al cabezal con pletinas de acero laminado A 36 fijadas mediante soldadura al perfil tubular, en el tramo previamente descabezado y limpio, para la correcta adherencia entre la armadura del micropilote y el concreto del cabezal.
Incluye: Limpieza y preparación de la superficie soporte. Replanteo y marcado de los ejes. Fijación de los conectores con soldadura.
Criterio de medición de proyecto: Número de unidades previstas, según documentación gráfica de Proyecto.
Criterio de medición de obra: Se medirá el número de unidades realmente ejecutadas según especificaciones de Proyecto.

| Código | Ud | Descripción | Rendimiento | Precio | Importe |
|---|---|---|---|---|---|
| mt07ala001d | kg | Pletina de acero laminado A 36, según ASTM A 36, para aplicaciones estructurales. Trabajada y montada en taller, para colocar en obra. (material) | 2.5 | 3.25 | 8.125 |
| mq08sol020 | h | Equipo y elementos auxiliares para soldadura eléctrica. (maquinaria) | 0.145 | 4.07 | 0.590 |
| mo019 | h | Soldador. (mano de obra) | 0.152 | 18.07 | 2.747 |
| % | % | Herramientas | 2 % | 11.462 | 0.229 |
|  |  | Costes directos |  |  | 11.691 |

Residuos:
- colocación: mt07ala001d; factor de residuo 0.0045

## Recursos

**mt07ala001d** kg Pletina de acero laminado A 36
Datos técnicos: Coste energético 9.830 MJ; Emisión de CO2 0.510 kg; Código LER 17 04 05; Masa del elemento 1 kg; Volumen 0.000476 m3
