# Sistema de cimbra estanco para hueco de caja eléctrica en losa de fundación

- Propiedad del archivo: CYPE Ingenieros S.A.
- Formato: FIEBDC-3/2016
- Programa: Generador de precios de la construcción. CYPE Ingenieros, S.A.
- Fecha: 26/10/2024
- Ámbito geográfico: Panamá
- Divisa: USD
- Costes indirectos: 3 %
- Gastos generales: 13 %
- Beneficio industrial: 6 %
- IVA: 13 %

## C Fundaciones

### CV Elementos singulares

#### CVH Huecos en fundaciones

**CVH010** Ud Sistema de cimbra estanco para hueco de caja eléctrica en losa de fundación.
Montaje de sistema de cimbra perdido, en forma de cajón estanco, realizado con planchas de acero corten, de 3 mm de espesor, dobladas y cortadas, con uniones soldadas y elementos de rigidización formados por perfiles de acero S275JR, serie T 40x40, para formación de hueco de caja eléctrica en losa de fundación, con unas dimensiones máximas interiores de 600x600x600 mm.
Incluye: Limpieza y preparación del plano de apoyo. Replanteo. Montaje del sistema de cimbra. Aplomado y nivelación de la cimbra.
Criterio de medición de proyecto: Número de unidades previstas, según documentación gráfica de Proyecto.
Criterio de medición de obra: Se medirá el número de unidades realmente ejecutadas según especificaciones de Proyecto.

| Código | Ud | Descripción | Rendimiento | Precio | Importe |
|---|---|---|---|---|---|
| mt08eme020a | Ud | Cimbra perdida en forma de cajón estanco con fondo y cuatro paredes, compuesto por planchas de acero corten, de 3 mm de espesor, dobladas y cortadas, con uniones soldadas y elementos de rigidización formados por perfiles de acero S275JR, serie T 40x40, para conformado de foso de elevador, con dimensiones interiores adaptadas según el modelo de elevador, con unas dimensiones máximas interiores de 600x600x600 mm. (material) | 1 | 510.06 | 510.060 |
| mo044 | h | Cimbrero. (mano de obra) | 0.545 | 18.57 | 10.121 |
| mo091 | h | Principiante de cimbrero. (mano de obra) | 0.545 | 11.9 | 6.486 |
| % | % | Herramientas | 2 % | 526.667 | 10.533 |
|  |  | Costes directos |  |  | 537.200 |

Residuos:
- colocación: mt08eme020a; factor de residuo 1

## Recursos

**mt08eme020a** Ud Cimbra perdida en forma de cajón estanco con fondo y cuatro paredes
Datos técnicos: Coste energético 414.040 MJ; Emisión de CO2 21.481 kg; Código LER 17 04 05; Masa del elemento 42.12 kg; Volumen 0.020057 m3
