# Desmontaje de columna de fundición

- Propiedad del archivo: CYPE Ingenieros S.A.
- Formato: FIEBDC-3/2016
- Programa: Generador de precios de la construcción. CYPE Ingenieros, S.A.
- Fecha: 26/10/2024
- Ámbito geográfico: Panamá
- Divisa: USD
- Costes indirectos: 3 %
- Gastos generales: 13 %
- Beneficio industrial: 6 %
- IVA: 13 %

## D Demoliciones

### DE Estructuras

#### DEA Acero

**DEA031** m³ Desmontaje de columna de fundición.
Desmontaje de columna de fundición, de más de 3 m de longitud media, con equipo de oxicorte, y carga mecánica sobre camión o contenedor.
Incluye: Desmontaje del elemento. Retirada y acopio del material desmontado. Limpieza de los restos de obra. Carga mecánica del material desmontado y restos de obra sobre camión o contenedor.
Criterio de medición de proyecto: Volumen medido según documentación gráfica de Proyecto.
Criterio de medición de obra: Se medirá el volumen realmente desmontado según especificaciones de Proyecto.

| Código | Ud | Descripción | Rendimiento | Precio | Importe |
|---|---|---|---|---|---|
| mo047 | h | Armador. (mano de obra) | 1.911 | 18.57 | 35.487 |
| mo094 | h | Principiante de armador. (mano de obra) | 1.911 | 11.9 | 22.741 |
| % | % | Herramientas | 2 % | 58.228 | 1.165 |
|  |  | Costes directos |  |  | 59.393 |

Residuos:
- demolición: ruo170405 Hierro y acero. (componente de residuo); rendimiento 7800 kg; Código LER 17 04 05; Masa del elemento 1 kg; Volumen 0.000476 m3
