# Apertura de hueco en muro de mampostería

- Propiedad del archivo: CYPE Ingenieros S.A.
- Formato: FIEBDC-3/2016
- Programa: Generador de precios de la construcción. CYPE Ingenieros, S.A.
- Fecha: 28/05/2024
- Ámbito geográfico: Panamá
- Divisa: USD
- Costes indirectos: 3 %
- Gastos generales: 13 %
- Beneficio industrial: 6 %
- IVA: 13 %

## D Demoliciones

### DE Estructuras

#### DEF Mampostería

**DEF041** m³ Apertura de hueco en muro de mampostería.
Apertura de hueco en muro de mampostería de bloque de concreto hueco, con martillo neumático, sin afectar a la estabilidad del muro, y carga manual sobre camión o contenedor.
Criterio de valoración económica: El precio incluye el corte previo del contorno del hueco, pero no incluye el montaje y desmontaje del apeo del hueco ni la colocación de dinteles.
Incluye: Replanteo del hueco en el paramento. Corte previo del contorno del hueco. Demolición del elemento. Fragmentación de los escombros en piezas manejables. Retirada y acopio de escombros. Limpieza de los restos de obra. Carga manual de escombros sobre camión o contenedor.
Criterio de medición de proyecto: Volumen medido según documentación gráfica de Proyecto.
Criterio de medición de obra: Se medirá el volumen realmente demolido según especificaciones de Proyecto.

| Código | Ud | Descripción | Rendimiento | Precio | Importe |
|---|---|---|---|---|---|
| mq05mai030 | h | Martillo neumático. (maquinaria) | 0.829 | 5.29 | 4.385 |
| mq05pdm110 | h | Compresor portátil diesel media presión 10 m³/min. (maquinaria) | 0.414 | 8.98 | 3.718 |
| mo112 | h | Ayudante de albañilería. (mano de obra) | 1.529 | 10.77 | 16.467 |
| mo113 | h | Peón de albañilería. (mano de obra) | 1.39 | 10.59 | 14.720 |
| % | % | Herramientas | 2 % | 39.290 | 0.786 |
|  |  | Costes directos |  |  | 40.076 |

Residuos:
- demolición: ruo170101 Hormigón (hormigones, morteros y prefabricados). (componente de residuo); rendimiento 463.404 kg; Código LER 17 01 01; Masa del elemento 1 kg; Volumen 0.000667 m3
