# Demolición de losa de concreto armado con medios mecánicos

- Propiedad del archivo: CYPE Ingenieros S.A.
- Formato: FIEBDC-3/2016
- Programa: Generador de precios de la construcción. CYPE Ingenieros, S.A.
- Fecha: 28/05/2024
- Ámbito geográfico: Panamá
- Divisa: USD
- Costes indirectos: 3 %
- Gastos generales: 13 %
- Beneficio industrial: 6 %
- IVA: 13 %

## D Demoliciones

### DE Estructuras

#### DEH Concreto

**DEH021** m² Demolición de losa de concreto armado con medios mecánicos.
Demolición de losa compuesta de concreto armado de 16 a 18 cm de canto total y lámina de acero galvanizado, con retroexcavadora con martillo rompedor, previo levantado del piso y contrapiso, y carga manual sobre camión o contenedor.
Criterio de valoración económica: El precio no incluye el levantado del pavimento.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.522 | 84.34 | 44.025 |
| mq08sol010 | h | Equipo de oxicorte, con acetileno como combustible y oxígeno como comburente. (maquinaria) | 0.29 | 9.56 | 2.772 |
| mo112 | h | Ayudante de albañilería. (mano de obra) | 0.569 | 10.77 | 6.128 |
| mo019 | h | Soldador. (mano de obra) | 0.316 | 17.39 | 5.495 |
| mo113 | h | Peón de albañilería. (mano de obra) | 0.885 | 10.59 | 9.372 |
| % | % | Herramientas | 2 % | 67.792 | 1.356 |
|  |  | Costes directos |  |  | 69.148 |

Residuos:
- demolición: ruo170101 Hormigón (hormigones, morteros y prefabricados). (componente de residuo); rendimiento 303.6 kg; Código LER 17 01 01; Masa del elemento 1 kg; Volumen 0.000667 m3
- demolición: ruo170405 Hierro y acero. (componente de residuo); rendimiento 12.705 kg; Código LER 17 04 05; Masa del elemento 1 kg; Volumen 0.000476 m3
