# Desmontaje de vidrio insulado

- Propiedad del archivo: CYPE Ingenieros S.A.
- Formato: FIEBDC-3/2016
- Programa: Generador de precios de la construcción. CYPE Ingenieros, S.A.
- Fecha: 28/05/2024
- Ámbito geográfico: Panamá
- Divisa: USD
- Costes indirectos: 3 %
- Gastos generales: 13 %
- Beneficio industrial: 6 %
- IVA: 13 %

## D Demoliciones

### DL Puertas, ventanas, closets, vidrios y protecciones solares

#### DLV Vidrios

**DLV010** m² Desmontaje de vidrio insulado.
Desmontaje con medios manuales de vidrio insulado de 12+CA+12 mm fijado sobre carpintería, sin deteriorar la carpintería a la que se sujeta, y carga manual sobre camión o contenedor.
Criterio de valoración económica: El precio incluye la eliminación previa de los calzos y del material de sellado.
Incluye: Desmontaje del elemento. Retirada y acopio del material desmontado. Limpieza de los restos de obra. Carga manual del material desmontado y restos de obra sobre camión o contenedor.
Criterio de medición de proyecto: Superficie medida según documentación gráfica de Proyecto.
Criterio de medición de obra: Se medirá la superficie realmente desmontada según especificaciones de Proyecto.

| Código | Ud | Descripción | Rendimiento | Precio | Importe |
|---|---|---|---|---|---|
| mo110 | h | Principiante de vidriero. (mano de obra) | 0.228 | 11.7 | 2.668 |
| % | % | Herramientas | 2 % | 2.668 | 0.053 |
|  |  | Costes directos |  |  | 2.721 |

Residuos:
- demolición: ruo170202 Vidrio. (componente de residuo); rendimiento 60 kg; Código LER 17 02 02; Masa del elemento 1 kg; Volumen 0.001 m3
