# Levantado de piso laminado

- Propiedad del archivo: CYPE Ingenieros S.A.
- Formato: FIEBDC-3/2016
- Programa: Generador de precios de la construcción. CYPE Ingenieros, S.A.
- Fecha: 26/10/2024
- Ámbito geográfico: Panamá
- Divisa: USD
- Costes indirectos: 3 %
- Gastos generales: 13 %
- Beneficio industrial: 6 %
- IVA: 13 %

## D Demoliciones

### DR Revestimientos y trasdosados

#### DRS Suelos y pavimentos

**DRS050** m² Levantado de piso laminado.
Levantado de piso laminado existente en el interior del edificio, de laminas ensambladas con cola, con medios manuales, sin deteriorar los elementos constructivos contiguos, y carga manual sobre camión o contenedor.
Criterio de valoración económica: El precio no incluye la demolición de la base soporte.
Incluye: Levantado del elemento. Retirada y acopio del material levantado. Limpieza de los restos de obra. Carga manual del material levantado y restos de obra sobre camión o contenedor.
Criterio de medición de proyecto: Superficie medida según documentación gráfica de Proyecto.
Criterio de medición de obra: Se medirá la superficie realmente desmontada según especificaciones de Proyecto.

| Código | Ud | Descripción | Rendimiento | Precio | Importe |
|---|---|---|---|---|---|
| mo113 | h | Peón de albañilería. (mano de obra) | 0.313 | 11.01 | 3.446 |
| % | % | Herramientas | 2 % | 3.446 | 0.069 |
|  |  | Costes directos |  |  | 3.515 |

Residuos:
- demolición: ruo170201 Madera. (componente de residuo); rendimiento 4.94 kg; Código LER 17 02 01; Masa del elemento 1 kg; Volumen 0.000909 m3
- demolición: ruo170203 Plástico. (componente de residuo); rendimiento 2.94 kg; Código LER 17 02 03; Masa del elemento 1 kg; Volumen 0.001667 m3
