# Descanso de lámina estampada en escalera metálica

- Propiedad del archivo: CYPE Ingenieros S.A.
- Formato: FIEBDC-3/2016
- Programa: Generador de precios de la construcción. CYPE Ingenieros, S.A.
- Fecha: 07/11/2025
- Ámbito geográfico: Panamá
- Divisa: USD
- Costes indirectos: 3 %
- Gastos generales: 13 %
- Beneficio industrial: 6 %
- IVA: 13 %

## E Estructuras

### EA Acero

#### EAE Escaleras, pasarelas y plataformas de trabajo

**EAE130** m² Descanso de lámina estampada en escalera metálica.
Descanso de lámina lagrimada, de acero galvanizado S235JR, de 6 mm de espesor nominal y de 8 mm de espesor total, masa nominal 49 kg/m² y 1 pliegue, con uniones soldadas en obra.
Criterio de valoración económica: El precio incluye las soldaduras.
Incluye: Replanteo. Colocación y fijación del descanso. Limpieza final.
Criterio de medición de proyecto: Superficie medida según documentación gráfica de Proyecto.
Criterio de medición de obra: Se medirá la superficie realmente ejecutada según especificaciones de Proyecto.

| Código | Ud | Descripción | Rendimiento | Precio | Importe |
|---|---|---|---|---|---|
| mt07res020dd | m² | Descanso de lámina lagrimada, de acero galvanizado S235JR, de 6 mm de espesor nominal y de 8 mm de espesor total, masa nominal 49 kg/m² y 1 pliegue. (material) | 1 | 229.73 | 229.730 |
| mq08sol020 | h | Equipo y elementos auxiliares para soldadura eléctrica. (maquinaria) | 0.336 | 4.07 | 1.368 |
| mo047 | h | Armador. (mano de obra) | 0.364 | 19.38 | 7.054 |
| mo094 | h | Principiante de armador. (mano de obra) | 0.364 | 12.42 | 4.521 |
| % | % | Herramientas | 2 % | 242.673 | 4.853 |
|  |  | Costes directos |  |  | 247.526 |

Residuos:
- colocación: mt07res020dd; factor de residuo 0.0053

## Recursos

**mt07res020dd** m² Descanso de lámina lagrimada
Datos técnicos: Coste energético 1233.036 MJ; Emisión de CO2 125.593 kg; Código LER 17 04 05; Masa del elemento 49 kg; Volumen 0.023333 m3
Residuos:
- embalaje: re170203 Plástico. (componente de residuo); rendimiento 0.032 kg; Código LER 17 02 03; Masa del elemento 1 kg; Volumen 0.001667 m3
