# Peldaño de lámina perforada

- Propiedad del archivo: CYPE Ingenieros S.A.
- Formato: FIEBDC-3/2016
- Programa: Generador de precios de la construcción. CYPE Ingenieros, S.A.
- Fecha: 02/09/2025
- Ámbito geográfico: Panamá
- Divisa: USD
- Costes indirectos: 3 %
- Gastos generales: 13 %
- Beneficio industrial: 6 %
- IVA: 13 %

## E Estructuras

### EA Acero

#### EAE Escaleras, pasarelas y plataformas de trabajo

**EAE140** Ud Peldaño de lámina perforada.
Peldaño recto de 700x250 mm, de lámina perforada de acero galvanizado, con perforaciones redondas al tresbolillo 60°, R2 T3, de 2 mm de diámetro y 3 mm de distancia entre centros de dos perforaciones contiguas, de 2 mm de espesor y con un 40% de la superficie perforada, con los bordes largos doblados en U de 25x25 mm, con uniones soldadas en obra, sobre perfil estructural metálico de escalera.
Criterio de valoración económica: El precio incluye las soldaduras.
Incluye: Replanteo. Colocación y fijación de los peldaños. Limpieza final.
Criterio de medición de proyecto: Número de unidades previstas, según documentación gráfica de Proyecto.
Criterio de medición de obra: Se medirá el número de unidades realmente ejecutadas según especificaciones de Proyecto.

| Código | Ud | Descripción | Rendimiento | Precio | Importe |
|---|---|---|---|---|---|
| mt26aha030a | Ud | Peldaño recto de 700x250 mm, de lámina perforada de acero galvanizado, con perforaciones redondas al tresbolillo 60°, R2 T3, de 2 mm de diámetro y 3 mm de distancia entre centros de dos perforaciones contiguas, de 2 mm de espesor y con un 40% de la superficie perforada, con los bordes largos doblados en U de 25x25 mm. (material) | 1 | 49.61 | 49.610 |
| mq08sol020 | h | Equipo y elementos auxiliares para soldadura eléctrica. (maquinaria) | 0.156 | 4.07 | 0.635 |
| mo047 | h | Armador. (mano de obra) | 0.169 | 19.38 | 3.275 |
| mo094 | h | Principiante de armador. (mano de obra) | 0.169 | 12.42 | 2.099 |
| % | % | Herramientas | 2 % | 55.619 | 1.112 |
|  |  | Costes directos |  |  | 56.731 |

Residuos:
- colocación: mt26aha030a; factor de residuo 0.006

## Recursos

**mt26aha030a** Ud Peldaño recto de 700x250 mm
Datos técnicos: Coste energético 54.533 MJ; Emisión de CO2 4.835 kg; Código LER 17 04 05; Masa del elemento 1.59 kg; Volumen 0.000757 m3
Residuos:
- embalaje: re170203 Plástico. (componente de residuo); rendimiento 0.04 kg; Código LER 17 02 03; Masa del elemento 1 kg; Volumen 0.001667 m3
