# Acero laminado en caliente para refuerzo estructural

- Propiedad del archivo: CYPE Ingenieros S.A.
- Formato: FIEBDC-3/2016
- Programa: Generador de precios de la construcción. CYPE Ingenieros, S.A.
- Fecha: 28/05/2024
- Ámbito geográfico: Panamá
- Divisa: USD
- Costes indirectos: 3 %
- Gastos generales: 13 %
- Beneficio industrial: 6 %
- IVA: 13 %

## E Estructuras

### EA Acero

#### EAZ Refuerzos

**EAZ010** kg Acero laminado en caliente para refuerzo estructural.
Acero laminado A 572 Grado 42, en pieza simple de perfiles laminados en caliente, acabado con imprimación antioxidante, conformando elementos de anclaje, trabajado en taller y fijado mecánicamente con tornillos de acero normalizados según ISO 898-1, para refuerzo estructural colocado a una altura de más de 3 m.
Criterio de valoración económica: El precio incluye los tornillos, los cortes, los despuntes, las piezas especiales, los casquillos y los elementos auxiliares de montaje.
Incluye: Limpieza y preparación del plano de apoyo. Replanteo y marcado de los ejes. Colocación y fijación provisional del elemento. Nivelación y aplomado. Ejecución de los taladros. Ejecución de las uniones atornilladas.
Criterio de medición de proyecto: Peso nominal medido según documentación gráfica de Proyecto.
Criterio de medición de obra: Se determinará, a partir del peso obtenido en báscula oficial de las unidades llegadas a obra, el peso de las unidades realmente ejecutadas según especificaciones de Proyecto.

| Código | Ud | Descripción | Rendimiento | Precio | Importe |
|---|---|---|---|---|---|
| mt07ala002ha | kg | Acero laminado A 572 Grado 42, en pieza simple de perfiles laminados en caliente, según ASTM A 572, acabado con imprimación antioxidante, conformando elementos de anclaje, trabajado en taller, para fijar en obra mecánicamente con tornillos de acero normalizados según ISO 898-1, de aplicación en refuerzos estructurales. (material) | 1 | 2.03 | 2.030 |
| mo047 | h | Armador. (mano de obra) | 0.016 | 17.87 | 0.286 |
| mo094 | h | Principiante de armador. (mano de obra) | 0.016 | 11.45 | 0.183 |
| % | % | Herramientas | 2 % | 2.499 | 0.050 |
|  |  | Costes directos |  |  | 2.549 |

Residuos:
- colocación: mt07ala002ha; factor de residuo 0.0045

## Recursos

**mt07ala002ha** kg Acero laminado A 572 Grado 42
Datos técnicos: Coste energético 9.830 MJ; Emisión de CO2 0.510 kg; Código LER 17 04 05; Masa del elemento 1 kg; Volumen 0.000476 m3
