# Columna rectangular o cuadrada de concreto armado

- Propiedad del archivo: CYPE Ingenieros S.A.
- Formato: FIEBDC-3/2016
- Programa: Generador de precios de la construcción. CYPE Ingenieros, S.A.
- Fecha: 26/10/2024
- Ámbito geográfico: Panamá
- Divisa: USD
- Costes indirectos: 3 %
- Gastos generales: 13 %
- Beneficio industrial: 6 %
- IVA: 13 %

## E Estructuras

### EH Concreto armado

#### EHS Columnas

**EHS010** m³ Columna rectangular o cuadrada de concreto armado.
Columna de sección rectangular o cuadrada de concreto armado, de 30x30 cm de sección media, realizada con concreto f'c=210 kg/cm² (3000 psi), clase de exposición F0 S0 P0 C0, tamaño máximo del agregado 25 mm (1" ASTM Nº 57), consistencia blanda, preparado en obra, y vaciado con medios manuales, y acero Grado 60 (fy=4200 kg/cm²), con una cuantía aproximada de 120 kg/m³; construcción y desmontaje de sistema de cimbra, con acabado para revestir, en planta de hasta 3 m de altura libre, formado por: superficie de la cimbra de láminas metálicas, amortizables en 50 usos y estructura soporte vertical de puntales metálicos, amortizables en 150 usos. Incluso berenjenos, alambre de atar, separadores y líquido desmoldante para evitar la adherencia del concreto a la cimbra.
Criterio de valoración económica: El precio incluye el corte, doblado y conformado de la armadura en taller de obra y el montaje en el lugar definitivo de su colocación en obra.
Incluye: Replanteo. Colocación de las armaduras con separadores homologados. Montaje del sistema de cimbra. Preparación del concreto. Vaciado y compactación del concreto. Desmontaje de la cimbra. Curado del concreto.
Criterio de medición de proyecto: Volumen medido según documentación gráfica de Proyecto.
Criterio de medición de obra: Se medirá el volumen realmente ejecutado según especificaciones de Proyecto.

| Código | Ud | Descripción | Rendimiento | Precio | Importe |
|---|---|---|---|---|---|
| mt07sep010ac | Ud | Separador homologado de plástico, para armaduras de columnas de varios diámetros. (material) | 12 | 0.11 | 1.320 |
| mt07aco110c | kg | Acero en varillas corrugadas, Grado 60 (fy=4200 kg/cm²), de varios diámetros, según ASTM A 615. (material) | 126 | 0.92 | 115.920 |
| mt08var050 | kg | Alambre galvanizado para atar, de 1,30 mm de diámetro. (material) | 0.84 | 2.04 | 1.714 |
| mt08eup010b | m² | Lámina metálica de 50x50 cm, para cimbra de columnas de concreto armado de sección rectangular o cuadrada, de hasta 3 m de altura, incluso accesorios de montaje. (material) | 0.32 | 65.29 | 20.893 |
| mt50spa081a | Ud | Puntal metálico telescópico, de hasta 3 m de altura. (material) | 0.099 | 26.19 | 2.593 |
| mt08var040a | Ud | Berenjeno de PVC, de varias dimensiones y 2500 mm de longitud. (material) | 17.8 | 0.75 | 13.350 |
| mt08dba010d | l | Agente desmoldeante, a base de aceites especiales, emulsionable en agua, para cimbras metálicas, fenólicas o de madera. (material) | 0.4 | 2.45 | 0.980 |
| mt08aaa010a | m³ | Agua. (material) | 0.221 | 2.04 | 0.451 |
| mt01arg000h | m³ | Arena cribada. (material) | 0.588 | 20.27 | 11.919 |
| mt01arg001hq | m³ | Agregado grueso homogeneizado, de tamaño máximo 25 mm (1" ASTM Nº 57). (material) | 0.882 | 26.3 | 23.197 |
| mt08cem000h | kg | Cemento gris en sacos. (material) | 367.5 | 0.2 | 73.500 |
| mq06hor010 | h | Concretera eléctrica con una capacidad de amasado de 160 l. (maquinaria) | 0.73 | 4.1 | 2.993 |
| mo044 | h | Cimbrero. (mano de obra) | 5.976 | 18.57 | 110.974 |
| mo091 | h | Principiante de cimbrero. (mano de obra) | 6.829 | 11.9 | 81.265 |
| mo043 | h | Reforzador. (mano de obra) | 1.085 | 18.57 | 20.148 |
| mo090 | h | Principiante de reforzador. (mano de obra) | 1.205 | 11.9 | 14.340 |
| mo113 | h | Peón de albañilería. (mano de obra) | 1.318 | 11.01 | 14.511 |
| mo112 | h | Ayudante de albañilería. (mano de obra) | 1.381 | 11.19 | 15.453 |
| mo045 | h | Albañil especializado en mampostería especializado en vaciado del concreto. (mano de obra) | 0.452 | 18.57 | 8.394 |
| mo092 | h | Principiante de albañil especializado en mampostería especializado en vaciado del concreto. (mano de obra) | 1.82 | 11.9 | 21.658 |
| % | % | Herramientas | 2 % | 555.573 | 11.111 |
|  |  | Costes directos |  |  | 566.684 |

Residuos:
- colocación: mt07aco110c Acero en varillas corrugadas, Grado 60 (fy=4200 kg/cm²), de varios diámetros, según ASTM A 615; factor de residuo 0.025
- colocación: mt08var050 Alambre galvanizado para atar, de 1,30 mm de diámetro; factor de residuo 0.0038
- colocación: mt08eup010b; factor de residuo 1
- colocación: mt50spa081a Puntal metálico telescópico, de hasta 3 m de altura; factor de residuo 1
- colocación: mt08var040a Berenjeno de PVC, de varias dimensiones y 2500 mm de longitud; factor de residuo 1
- colocación: mt08dba010d Agente desmoldeante, a base de aceites especiales, emulsionable en agua, para cimbras metálicas, fenólicas o de madera; factor de residuo 0.07
- colocación: mt01arg000h Arena cribada; factor de residuo 0.003
- colocación: mt01arg001hq Agregado grueso homogeneizado, de tamaño máximo 25 mm (1" ASTM Nº 57); factor de residuo 0.00765196
- colocación: mt08cem000h Cemento gris en sacos; factor de residuo 0.0063

## Recursos

**mt07sep010ac** Ud Separador homologado de plástico, para armaduras de columnas de varios diámetros
Datos técnicos: Coste energético 1.105 MJ; Emisión de CO2 0.114 kg
Residuos:
- embalaje: re150101 Envases de papel y cartón. (componente de residuo); rendimiento 0.072 kg; Código LER 15 01 01; Masa del elemento 1 kg; Volumen 0.001333 m3

**mt07aco110c** kg Acero en varillas corrugadas, Grado 60 (fy=4200 kg/cm²), de varios diámetros, según ASTM A 615
Datos técnicos: Coste energético 9.830 MJ; Emisión de CO2 0.510 kg; Código LER 17 04 05; Masa del elemento 1 kg; Volumen 0.000476 m3

**mt08var050** kg Alambre galvanizado para atar, de 1,30 mm de diámetro
Datos técnicos: Coste energético 25.100 MJ; Emisión de CO2 2.560 kg; Código LER 17 04 05; Masa del elemento 1 kg; Volumen 0.000476 m3

**mt08eup010b** m² Lámina metálica de 50x50 cm
Datos técnicos: Coste energético 314.560 MJ; Emisión de CO2 16.320 kg; Código LER 17 04 05; Masa del elemento 32 kg; Volumen 0.015238 m3

**mt50spa081a** Ud Puntal metálico telescópico, de hasta 3 m de altura
Datos técnicos: Coste energético 97.317 MJ; Emisión de CO2 5.049 kg; Código LER 17 04 05; Masa del elemento 9.9 kg; Volumen 0.004714 m3

**mt08var040a** Ud Berenjeno de PVC, de varias dimensiones y 2500 mm de longitud
Datos técnicos: Coste energético 7.989 MJ; Emisión de CO2 0.906 kg; Código LER 17 02 03; Masa del elemento 0.18 kg; Volumen 0.0003 m3
Residuos:
- embalaje: re150101 Envases de papel y cartón; rendimiento 0.032 kg

**mt08dba010d** l Agente desmoldeante, a base de aceites especiales, emulsionable en agua, para cimbras metálicas, fenólicas o de madera
Datos técnicos: Coste energético 82.642 MJ; Emisión de CO2 4.474 kg; Código LER 17 09 04; Masa del elemento 0.932 kg; Volumen 0.000621 m3
Residuos:
- embalaje: re150104 Envases metálicos. (componente de residuo); rendimiento 0.042 kg; Código LER 15 01 04; Masa del elemento 1 kg; Volumen 0.001667 m3

**mt08aaa010a** m³ Agua
Datos técnicos: Coste energético 60.000 MJ; Emisión de CO2 30.000 kg

**mt01arg000h** m³ Arena cribada
Datos técnicos: Coste energético 146.250 MJ; Emisión de CO2 7.800 kg; Código LER 01 04 09; Masa del elemento 1950 kg; Volumen 1.21875 m3

**mt01arg001hq** m³ Agregado grueso homogeneizado, de tamaño máximo 25 mm (1" ASTM Nº 57)
Datos técnicos: Coste energético 146.250 MJ; Emisión de CO2 7.800 kg; Código LER 01 04 08; Masa del elemento 1950 kg; Volumen 1.3 m3

**mt08cem000h** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3
