# Reparación estructural de concreto, con mortero fluido de fraguado rápido a base de cemento, modificado con polímeros

- Propiedad del archivo: CYPE Ingenieros S.A.
- Formato: FIEBDC-3/2016
- Programa: Generador de precios de la construcción. CYPE Ingenieros, S.A.
- Fecha: 26/10/2024
- Ámbito geográfico: Panamá
- Divisa: USD
- Costes indirectos: 3 %
- Gastos generales: 13 %
- Beneficio industrial: 6 %
- IVA: 13 %

## E Estructuras

### EH Concreto armado

#### EHY Reparaciones

**EHY013** m² Reparación estructural de concreto, con mortero fluido de fraguado rápido a base de cemento, modificado con polímeros.
Aplicación manual de mortero fluido, de fraguado rápido (20 minutos), modificado con polímeros, con una resistencia a compresión a 28 días mayor o igual a 80 N/mm² y un módulo de elasticidad mayor o igual a 20000 N/mm², Euroclase A1 de reacción al fuego, en capa de 40 mm de espesor medio, de consistencia fluida, para reparación y refuerzo estructural de losa de concreto.
Criterio de valoración económica: El precio incluye el construcción y desmontaje del sistema de cimbra.
Incluye: Humectación de la superficie soporte. Montaje del sistema de cimbra. Preparación de la mezcla. Aplicación del producto. Curado. Desmontaje de la cimbra.
Criterio de medición de proyecto: Superficie medida según documentación gráfica de Proyecto.
Criterio de medición de obra: Se medirá la superficie realmente ejecutada según especificaciones de Proyecto.

| Código | Ud | Descripción | Rendimiento | Precio | Importe |
|---|---|---|---|---|---|
| mt09rek040d | kg | Mortero fluido, de fraguado rápido (20 minutos), modificado con polímeros, con una resistencia a compresión a 28 días mayor o igual a 80 N/mm² y un módulo de elasticidad mayor o igual a 20000 N/mm², Euroclase A1 de reacción al fuego, con muy bajo contenido de sustancias orgánicas volátiles (VOC), para reparación estructural del concreto. (material) | 80 | 1.54 | 123.200 |
| mt08aaa010a | m³ | Agua. (material) | 0.008 | 2.04 | 0.016 |
| mt50spa052b | m | Tablón de madera de pino, de 20x7,2 cm. (material) | 0.02 | 8.6 | 0.172 |
| mt50spa101 | kg | Clavos de acero. (material) | 0.03 | 2.55 | 0.077 |
| mt50spa081a | Ud | Puntal metálico telescópico, de hasta 3 m de altura. (material) | 0.013 | 26.19 | 0.340 |
| mo020 | h | Albañil especializado en mampostería. (mano de obra) | 0.157 | 17.84 | 2.801 |
| mo113 | h | Peón de albañilería. (mano de obra) | 0.157 | 11.01 | 1.729 |
| % | % | Herramientas | 2 % | 128.335 | 2.567 |
|  |  | Costes directos |  |  | 130.902 |

Residuos:
- colocación: mt09rek040d; factor de residuo 0.0063
- colocación: mt50spa052b Tablón de madera de pino, de 20x7,2 cm; factor de residuo 1
- colocación: mt50spa101 Clavos de acero; factor de residuo 0.0045
- colocación: mt50spa081a Puntal metálico telescópico, de hasta 3 m de altura; factor de residuo 1

## Recursos

**mt09rek040d** kg Mortero fluido, de fraguado rápido (20 minutos)
Datos técnicos: Coste energético 7.294 MJ; Emisión de CO2 0.494 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3
