# Columna de madera aserrada

- Propiedad del archivo: CYPE Ingenieros S.A.
- Formato: FIEBDC-3/2016
- Programa: Generador de precios de la construcción. CYPE Ingenieros, S.A.
- Fecha: 28/05/2024
- Ámbito geográfico: Panamá
- Divisa: USD
- Costes indirectos: 3 %
- Gastos generales: 13 %
- Beneficio industrial: 6 %
- IVA: 13 %

## E Estructuras

### EM Madera

#### EMS Columnas

**EMS020** m Columna de madera aserrada.
Columna de madera aserrada de pino, de 160x160 mm de sección, con acabado cepillado.
Incluye: Replanteo y marcado de ejes, en los puntos de apoyo de las columnas. Colocación y fijación provisional de la columna. Aplomado y nivelación. Ejecución de las uniones. Comprobación final del aplomado y de los niveles.
Criterio de medición de proyecto: Longitud medida según documentación gráfica de Proyecto, incluyendo las entregas.
Criterio de medición de obra: Se medirá la longitud realmente ejecutada según especificaciones de Proyecto, incluyendo las entregas. Se consideran incluidos todos los elementos integrantes de la estructura señalados en los planos y detalles del Proyecto.

| Código | Ud | Descripción | Rendimiento | Precio | Importe |
|---|---|---|---|---|---|
| mt07mee101iC | m³ | Madera aserrada de pino para columnas, de hasta 5 m de longitud, de 160x160 mm de sección, con acabado cepillado. (material) | 0.026 | 731.19 | 19.011 |
| mo048 | h | Carpintero especializado en estructuras de madera. (mano de obra) | 0.321 | 17.87 | 5.736 |
| mo095 | h | Principiante de carpintero especializado en estructuras de madera. (mano de obra) | 0.161 | 11.45 | 1.843 |
| % | % | Herramientas | 2 % | 26.590 | 0.532 |
|  |  | Costes directos |  |  | 27.122 |

Residuos:
- colocación: mt07mee101iC Madera aserrada de pino para columnas, de hasta 5 m de longitud, de 160x160 mm de sección, con acabado cepillado; factor de residuo 0.0015

## Recursos

**mt07mee101iC** m³ Madera aserrada de pino para columnas, de hasta 5 m de longitud, de 160x160 mm de sección, con acabado cepillado
Datos técnicos: Coste energético 17005.075 MJ; Emisión de CO2 -501.408 kg; Código LER 17 02 01; Masa del elemento 380 kg; Volumen 0.345455 m3
Residuos:
- embalaje: re170203 Plástico. (componente de residuo); rendimiento 0.04 kg; Código LER 17 02 03; Masa del elemento 1 kg; Volumen 0.001667 m3
