# Vigueta prefabricada de concreto pretensado, imitación madera

- Propiedad del archivo: CYPE Ingenieros S.A.
- Formato: FIEBDC-3/2016
- Programa: Generador de precios de la construcción. CYPE Ingenieros, S.A.
- Fecha: 26/10/2024
- Ámbito geográfico: Panamá
- Divisa: USD
- Costes indirectos: 3 %
- Gastos generales: 13 %
- Beneficio industrial: 6 %
- IVA: 13 %

## E Estructuras

### EP Concreto prefabricado

#### EPI Viguetas

**EPI010** Ud Vigueta prefabricada de concreto pretensado, imitación madera.
Vigueta prefabricada de concreto pretensado, de 16x9x400 cm, con terminación recta en ambos extremos, con barras de acero para pretensar, de 5 mm de diámetro, con un momento flector máximo de 12 kN·m, acabado imitación madera, con una mano de lasur.
Incluye: Replanteo de las viguetas. Colocación y fijación provisional de la vigueta. Ajuste a su posición correcta y nivelación. Montaje y desmontaje de apeos complementarios.
Criterio de medición de proyecto: Número de unidades previstas, según documentación gráfica de Proyecto.
Criterio de medición de obra: Se medirá el número de unidades realmente ejecutadas según especificaciones de Proyecto.

| Código | Ud | Descripción | Rendimiento | Precio | Importe |
|---|---|---|---|---|---|
| mt07pha075ag | Ud | Vigueta prefabricada de concreto pretensado, de 16x9x400 cm, con terminación recta en ambos extremos, con barras de acero para pretensar, de 5 mm de diámetro, con un momento flector máximo de 12 kN·m, acabado imitación madera, con una mano de lasur. (material) | 1 | 260.12 | 260.120 |
| mo020 | h | Albañil especializado en mampostería. (mano de obra) | 0.251 | 17.84 | 4.478 |
| mo113 | h | Peón de albañilería. (mano de obra) | 0.552 | 11.01 | 6.078 |
| % | % | Herramientas | 2 % | 270.676 | 5.414 |
|  |  | Costes directos |  |  | 276.090 |

Residuos:
- colocación: mt07pha075ag; factor de residuo 0.0243136

## Recursos

**mt07pha075ag** Ud Vigueta prefabricada de concreto pretensado
Datos técnicos: Coste energético 328.557 MJ; Emisión de CO2 25.894 kg; Código LER 17 01 01; Masa del elemento 152 kg; Volumen 0.101333 m3
Residuos:
- embalaje: re170201 Madera. (componente de residuo); rendimiento 0.565 kg; Código LER 17 02 01; Masa del elemento 1 kg; Volumen 0.000909 m3
- embalaje: re170203 Plástico. (componente de residuo); rendimiento 0.23 kg; Código LER 17 02 03; Masa del elemento 1 kg; Volumen 0.001667 m3
