# Columna prefabricada de concreto armado, imitación madera

- Propiedad del archivo: CYPE Ingenieros S.A.
- Formato: FIEBDC-3/2016
- Programa: Generador de precios de la construcción. CYPE Ingenieros, S.A.
- Fecha: 28/05/2024
- Ámbito geográfico: Panamá
- Divisa: USD
- Costes indirectos: 3 %
- Gastos generales: 13 %
- Beneficio industrial: 6 %
- IVA: 13 %

## E Estructuras

### EP Concreto prefabricado

#### EPS Columnas

**EPS100** Ud Columna prefabricada de concreto armado, imitación madera.
Columna prefabricada de concreto armado, de 30x30 cm y sección hueca, de 175 cm de altura, con 4 barras de acero de 12 mm de diámetro, acabado imitación madera, con una mano de lasur. Incluso concreto f'c=245 kg/cm² (3500 psi), clase de exposición F0 S0 P0 C0, tamaño máximo del agregado 25 mm (1" ASTM Nº 57), consistencia blanda para relleno de la columna, pieza plana para remate superior y pieza capitel para remate superior.
Incluye: Replanteo de las columnas. Izado y presentación de las columnas mediante grúa. Ajuste a su posición correcta y nivelación. Montaje y desmontaje de apeos complementarios.
Criterio de medición de proyecto: Número de unidades previstas, según documentación gráfica de Proyecto.
Criterio de medición de obra: Se medirá el número de unidades realmente ejecutadas según especificaciones de Proyecto.

| Código | Ud | Descripción | Rendimiento | Precio | Importe |
|---|---|---|---|---|---|
| mt07pha080d | Ud | Columna prefabricada de concreto armado, de 30x30 cm y sección hueca, de 175 cm de altura, con 4 barras de acero de 12 mm de diámetro, acabado imitación madera, con una mano de lasur. (material) | 1 | 534.35 | 534.350 |
| mt07pha082a | Ud | Pieza plana de 33x33x3 cm, acabado imitación madera, con una mano de lasur, para remate superior de columna prefabricada de concreto armado, de 30x30 cm y sección hueca. (material) | 1 | 24.64 | 24.640 |
| mt07pha082b | Ud | Pieza capitel de 33x33x3 cm, acabado imitación madera, con una mano de lasur, para remate superior de columna prefabricada de concreto armado, de 30x30 cm y sección hueca. (material) | 1 | 142.67 | 142.670 |
| mt10haf100ajc | m³ | Concreto f'c=245 kg/cm² (3500 psi), clase de exposición F0 S0 P0 C0, tamaño máximo del agregado 25 mm (1" ASTM Nº 57), consistencia blanda, premezclado, según ACI 318. (material) | 0.086 | 125.92 | 10.829 |
| mq07gte010a | h | Grúa autopropulsada de brazo telescópico con una capacidad de elevación de 12 t y 20 m de altura máxima de trabajo. (maquinaria) | 0.254 | 63.58 | 16.149 |
| mo046 | h | Montador de estructura prefabricada de concreto. (mano de obra) | 0.4 | 17.87 | 7.148 |
| mo093 | h | Principiante de montador de estructura prefabricada de concreto. (mano de obra) | 0.675 | 11.45 | 7.729 |
| % | % | Herramientas | 2 % | 743.515 | 14.870 |
|  |  | Costes directos |  |  | 758.385 |

Residuos:
- colocación: mt07pha080d; factor de residuo 0.0209341
- colocación: mt07pha082a; factor de residuo 0.0252
- colocación: mt07pha082b; factor de residuo 0.0252
- colocación: mt10haf100ajc; factor de residuo 0.00139298

## Recursos

**mt07pha080d** Ud Columna prefabricada de concreto armado
Datos técnicos: Coste energético 562.057 MJ; Emisión de CO2 41.597 kg; Código LER 17 01 01; Masa del elemento 245 kg; Volumen 0.163333 m3
Residuos:
- embalaje: re170201 Madera. (componente de residuo); rendimiento 1.115 kg; Código LER 17 02 01; Masa del elemento 1 kg; Volumen 0.000909 m3
- embalaje: re170203 Plástico. (componente de residuo); rendimiento 0.42 kg; Código LER 17 02 03; Masa del elemento 1 kg; Volumen 0.001667 m3

**mt07pha082a** Ud Pieza plana de 33x33x3 cm
Datos técnicos: Coste energético 83.687 MJ; Emisión de CO2 1.103 kg; Código LER 17 01 01; Masa del elemento 6 kg; Volumen 0.004 m3
Residuos:
- embalaje: re170201 Madera; rendimiento 0.421 kg
- embalaje: re170203 Plástico; rendimiento 0.18 kg

**mt07pha082b** Ud Pieza capitel de 33x33x3 cm
Datos técnicos: Coste energético 153.147 MJ; Emisión de CO2 8.923 kg; Código LER 17 01 01; Masa del elemento 52 kg; Volumen 0.034667 m3
Residuos:
- embalaje: re170201 Madera; rendimiento 0.421 kg
- embalaje: re170203 Plástico; rendimiento 0.18 kg

**mt10haf100ajc** m³ Concreto f'c=245 kg/cm² (3500 psi)
Datos técnicos: Coste energético 1840.000 MJ; Emisión de CO2 230.000 kg; Código LER 17 01 01; Masa del elemento 2300 kg; Volumen 1.533333 m3
