# Trampilla para pared interior de láminas de yeso. Sistema "KNAUF"

- Propiedad del archivo: CYPE Ingenieros S.A.
- Formato: FIEBDC-3/2016
- Programa: Generador de precios de la construcción. CYPE Ingenieros, S.A.
- Fecha: 28/05/2024
- Ámbito geográfico: Panamá
- Divisa: USD
- Costes indirectos: 3 %
- Gastos generales: 13 %
- Beneficio industrial: 6 %
- IVA: 13 %

## F Fachadas y paredes

### FB Paredes interiores de entramado autoportante

#### FBY De láminas de yeso

**FBY021** Ud Trampilla para pared interior de láminas de yeso. Sistema "KNAUF".
Trampilla de registro gama Especial, F-Tec Drystar, sistema "KNAUF", de 500x500 mm, formada por marco de aluminio y puerta de lámina de yeso (1 Drystar (GM-FH1IR), de 12,5 mm de espesor), para pared interior de láminas de yeso. Incluso accesorios de montaje.
Incluye: Marcado y corte de la lámina de yeso. Colocación de la trampilla.
Criterio de medición de proyecto: Número de unidades previstas, según documentación gráfica de Proyecto.
Criterio de medición de obra: Se medirá el número de unidades realmente colocadas según especificaciones de Proyecto.

| Código | Ud | Descripción | Rendimiento | Precio | Importe |
|---|---|---|---|---|---|
| mt12ppk060brarbd | Ud | Trampilla de registro gama Especial, F-Tec Drystar, sistema "KNAUF", de 500x500 mm, formada por marco de aluminio y puerta de lámina de yeso (1 Drystar (GM-FH1IR), de 12,5 mm de espesor). (material) | 1 | 228.16 | 228.160 |
| mo053 | h | Montador de prefabricados interiores. (mano de obra) | 0.123 | 17.64 | 2.170 |
| mo100 | h | Principiante de montador de prefabricados interiores. (mano de obra) | 0.123 | 11.01 | 1.354 |
| % | % | Herramientas | 2 % | 231.684 | 4.634 |
|  |  | Costes directos |  |  | 236.318 |

## Recursos

**mt12ppk060brarbd** Ud Trampilla de registro gama Especial
Datos técnicos: Coste energético 182.551 MJ; Emisión de CO2 9.208 kg
Residuos:
- embalaje: re150101 Envases de papel y cartón. (componente de residuo); rendimiento 0.08 kg; Código LER 15 01 01; Masa del elemento 1 kg; Volumen 0.001333 m3
