# Anclaje mecánico de expansión, macho, tipo cuña, en concreto

- Propiedad del archivo: CYPE Ingenieros S.A.
- Formato: FIEBDC-3/2016
- Programa: Generador de precios de la construcción. CYPE Ingenieros, S.A.
- Fecha: 28/05/2024
- Ámbito geográfico: Panamá
- Divisa: USD
- Costes indirectos: 3 %
- Gastos generales: 13 %
- Beneficio industrial: 6 %
- IVA: 13 %

## H Remates y ayudas

### HA Anclajes

#### HAH Sobre concreto

**HAH012** Ud Anclaje mecánico de expansión, macho, tipo cuña, en concreto.
Anclaje mecánico de expansión, tipo cuña, de acero galvanizado, 6x40, insertado en perforación de 6 mm de diámetro y 45 mm de profundidad, realizada mediante taladro con martillo percutor y broca, en concreto.
Incluye: Replanteo de la posición del anclaje. Ejecución de la perforación. Limpieza del polvo resultante. Introducción del anclaje. Golpeo en la base de la cuña con el martillo. Limpieza de los restos sobrantes.
Criterio de medición de proyecto: Número de unidades previstas, según documentación gráfica de Proyecto.
Criterio de medición de obra: Se medirá el número de unidades realmente ejecutadas según especificaciones de Proyecto.

| Código | Ud | Descripción | Rendimiento | Precio | Importe |
|---|---|---|---|---|---|
| mt26ind170a | Ud | Anclaje mecánico de expansión, tipo cuña, de acero galvanizado, 6x40, de 6 mm de diámetro y 40 mm de longitud, para fijación sobre elementos de concreto. (material) | 1 | 0.39 | 0.390 |
| mo020 | h | Albañil especializado en mampostería. (mano de obra) | 0.036 | 17.17 | 0.618 |
| mo112 | h | Ayudante de albañilería. (mano de obra) | 0.036 | 10.77 | 0.388 |
| % | % | Herramientas | 2 % | 1.396 | 0.028 |
|  |  | Costes directos |  |  | 1.424 |

Residuos:
- colocación: mt26ind170a; factor de residuo 0.0187778

## Recursos

**mt26ind170a** Ud Anclaje mecánico de expansión
Datos técnicos: Coste energético 2.648 MJ; Emisión de CO2 0.143 kg; Código LER 17 04 05; Masa del elemento 0.009 kg; Volumen 0.000004 m3
Residuos:
- embalaje: re170203 Plástico. (componente de residuo); rendimiento 0.025 kg; Código LER 17 02 03; Masa del elemento 1 kg; Volumen 0.001667 m3
