# Repartidor

- Propiedad del archivo: CYPE Ingenieros S.A.
- Formato: FIEBDC-3/2016
- Programa: Generador de precios de la construcción. CYPE Ingenieros, S.A.
- Fecha: 28/05/2024
- Ámbito geográfico: Panamá
- Divisa: USD
- Costes indirectos: 3 %
- Gastos generales: 13 %
- Beneficio industrial: 6 %
- IVA: 13 %

## I Instalaciones

### IA Audiovisuales

#### IAA Red de cables coaxiales

**IAA115** Ud Repartidor.
Repartidor de 5-2400 MHz de 4 salidas, de 78x49x26 mm, 7,7 dB de pérdidas de inserción a 862 MHz y 11,1 dB de pérdidas de inserción a 2150 MHz.
Incluye: Colocación. Conexionado y comprobación de su correcto funcionamiento.
Criterio de medición de proyecto: Número de unidades previstas, según documentación gráfica de Proyecto.
Criterio de medición de obra: Se medirá el número de unidades realmente ejecutadas según especificaciones de Proyecto.

| Código | Ud | Descripción | Rendimiento | Precio | Importe |
|---|---|---|---|---|---|
| mt40irt024o | Ud | Repartidor de 5-2400 MHz de 4 salidas, de 78x49x26 mm, 7,7 dB de pérdidas de inserción a 862 MHz y 11,1 dB de pérdidas de inserción a 2150 MHz, con conectores tipo "F". (material) | 1 | 6.35 | 6.350 |
| mo001 | h | Instalador de telecomunicaciones. (mano de obra) | 0.109 | 17.64 | 1.923 |
| mo056 | h | Principiante de instalador de telecomunicaciones. (mano de obra) | 0.109 | 10.99 | 1.198 |
| % | % | Herramientas | 2 % | 9.471 | 0.189 |
|  |  | Costes directos |  |  | 9.660 |
