# Derivación para línea frigorífica de líquido y de gas

- Propiedad del archivo: CYPE Ingenieros S.A.
- Formato: FIEBDC-3/2016
- Programa: Generador de precios de la construcción. CYPE Ingenieros, S.A.
- Fecha: 28/05/2024
- Ámbito geográfico: Panamá
- Divisa: USD
- Costes indirectos: 3 %
- Gastos generales: 13 %
- Beneficio industrial: 6 %
- IVA: 13 %

## I Instalaciones

### IB Sistemas de climatización

#### IBP Sistema VRF (Toshiba)

**IBP510** Ud Derivación para línea frigorífica de líquido y de gas.
Derivación de línea frigorífica formada por conjunto de dos juntas, una para la línea de líquido y otra para la línea de gas, modelo RBM-BY305E "TOSHIBA", con un rango de capacidad total de las unidades interiores conectadas aguas abajo de 25,2 a 61,5.
Incluye: Conexionado.
Criterio de medición de proyecto: Número de unidades previstas, según documentación gráfica de Proyecto.
Criterio de medición de obra: Se medirá el número de unidades realmente ejecutadas según especificaciones de Proyecto.

| Código | Ud | Descripción | Rendimiento | Precio | Importe |
|---|---|---|---|---|---|
| mt42tsb520d | Ud | Conjunto de dos juntas, una para la línea de líquido y otra para la línea de gas, modelo RBM-BY305E "TOSHIBA", con un rango de capacidad total de las unidades interiores conectadas aguas abajo de 25,2 a 61,5. (material) | 1 | 503.03 | 503.030 |
| mo005 | h | Instalador de climatización. (mano de obra) | 0.055 | 17.64 | 0.970 |
| mo104 | h | Principiante de instalador de climatización. (mano de obra) | 0.055 | 10.99 | 0.604 |
| % | % | Herramientas | 2 % | 504.604 | 10.092 |
|  |  | Costes directos |  |  | 514.696 |
