# Tanque de combustible líquido, superficial, de polietileno de alta densidad (PEAD/HDPE)

- Propiedad del archivo: CYPE Ingenieros S.A.
- Formato: FIEBDC-3/2016
- Programa: Generador de precios de la construcción. CYPE Ingenieros, S.A.
- Fecha: 28/05/2024
- Ámbito geográfico: Panamá
- Divisa: USD
- Costes indirectos: 3 %
- Gastos generales: 13 %
- Beneficio industrial: 6 %
- IVA: 13 %

## I Instalaciones

### IC Calefacción, refrigeración, climatización y agua caliente

#### ICD Combustible líquido

**ICD120** Ud Tanque de combustible líquido, superficial, de polietileno de alta densidad (PEAD/HDPE).
Tanque homologado de gasóleo, superficial, colocado en el exterior del edificio, de polietileno de alta densidad (PEAD/HDPE), de pared simple contenido en cubeto, con una capacidad de 2000 litros. Incluso cubeto, accesorios de conexión y elementos de protección según normativa. Totalmente montado, conexionado y probado.
Incluye: Colocación del cubeto. Colocación del depósito. Montaje de accesorios.
Criterio de medición de proyecto: Número de unidades previstas, según documentación gráfica de Proyecto.
Criterio de medición de obra: Se medirá el número de unidades realmente ejecutadas según especificaciones de Proyecto.

| Código | Ud | Descripción | Rendimiento | Precio | Importe |
|---|---|---|---|---|---|
| mt38dep118b | Ud | Cubeto de recogida de derrames de lámina de acero galvanizado, con una capacidad de 2000 litros. (material) | 1 | 1315.56 | 1315.560 |
| mt38dep099e | Ud | Tanque homologado de combustible líquido, de superficie, de polietileno de alta densidad (PEAD/HDPE), de simple pared, de 2220x720x1725 mm, con una capacidad de 2000 litros y cuatro bocas de entrada/salida. (material) | 1 | 841.95 | 841.950 |
| mt38dep114a | Ud | Accesorios de carga, aspiración y ventilación para tanque de combustible líquido de polietileno de alta densidad (PEAD/HDPE). (material) | 1 | 36.44 | 36.440 |
| mo004 | h | Instalador de calefacción. (mano de obra) | 1.118 | 17.64 | 19.722 |
| mo103 | h | Principiante de instalador de calefacción. (mano de obra) | 1.118 | 10.99 | 12.287 |
| % | % | Herramientas | 2 % | 2225.959 | 44.519 |
|  |  | Costes directos |  |  | 2270.478 |

## Recursos

**mt38dep118b** Ud Cubeto de recogida de derrames de lámina de acero galvanizado, con una capacidad de 2000 litros
Datos técnicos: Coste energético 2310.055 MJ; Emisión de CO2 236.866 kg
Residuos:
- embalaje: re150101 Envases de papel y cartón. (componente de residuo); rendimiento 1.584 kg; Código LER 15 01 01; Masa del elemento 1 kg; Volumen 0.001333 m3

**mt38dep099e** Ud Tanque homologado de combustible líquido
Datos técnicos: Coste energético 10963.246 MJ; Emisión de CO2 388.873 kg
Residuos:
- embalaje: re150101 Envases de papel y cartón; rendimiento 0.086 kg
