# Válvula de retención

- Propiedad del archivo: CYPE Ingenieros S.A.
- Formato: FIEBDC-3/2016
- Programa: Generador de precios de la construcción. CYPE Ingenieros, S.A.
- Fecha: 26/10/2024
- Ámbito geográfico: Panamá
- Divisa: USD
- Costes indirectos: 3 %
- Gastos generales: 13 %
- Beneficio industrial: 6 %
- IVA: 13 %

## I Instalaciones

### IC Calefacción, refrigeración, climatización y agua caliente

#### ICD Combustible líquido

**ICD135** Ud Válvula de retención.
Válvula de retención de latón para roscar de 1 1/4". Totalmente montada, conexionada y probada.
Incluye: Replanteo. Conexión de la válvula de retención.
Criterio de medición de proyecto: Número de unidades previstas, según documentación gráfica de Proyecto.
Criterio de medición de obra: Se medirá el número de unidades realmente ejecutadas según especificaciones de Proyecto.

| Código | Ud | Descripción | Rendimiento | Precio | Importe |
|---|---|---|---|---|---|
| mt38dep800e | Ud | Válvula de retención de latón para roscar de 1 1/4". (material) | 1 | 31.19 | 31.190 |
| mo004 | h | Instalador de calefacción. (mano de obra) | 0.112 | 18.33 | 2.053 |
| mo103 | h | Principiante de instalador de calefacción. (mano de obra) | 0.112 | 11.42 | 1.279 |
| % | % | Herramientas | 2 % | 34.522 | 0.690 |
|  |  | Costes directos |  |  | 35.212 |

## Recursos

**mt38dep800e** Ud Válvula de retención de latón para roscar de 1 1/4"
Datos técnicos: Coste energético 966.389 MJ; Emisión de CO2 64.961 kg
Residuos:
- embalaje: re150101 Envases de papel y cartón. (componente de residuo); rendimiento 0.072 kg; Código LER 15 01 01; Masa del elemento 1 kg; Volumen 0.001333 m3
