# Línea frigorífica

- Propiedad del archivo: CYPE Ingenieros S.A.
- Formato: FIEBDC-3/2016
- Programa: Generador de precios de la construcción. CYPE Ingenieros, S.A.
- Fecha: 26/10/2024
- Ámbito geográfico: Panamá
- Divisa: USD
- Costes indirectos: 3 %
- Gastos generales: 13 %
- Beneficio industrial: 6 %
- IVA: 13 %

## I Instalaciones

### IC Calefacción, refrigeración, climatización y agua caliente

#### ICN Unidades autónomas de climatización

**ICN010** m Línea frigorífica.
Línea frigorífica doble realizada con tubería para gas mediante tubo de cobre sin soldadura, de 1/2" de diámetro y 0,8 mm de espesor con coquilla de espuma elastomérica, de 13 mm de diámetro interior y 10 mm de espesor, a base de caucho sintético flexible, de estructura celular cerrada y tubería para líquido mediante tubo de cobre sin soldadura, de 1/4" de diámetro y 0,8 mm de espesor con coquilla de espuma elastomérica, de 7 mm de diámetro interior y 10 mm de espesor, a base de caucho sintético flexible, de estructura celular cerrada.
Incluye: Replanteo del recorrido de la línea. Encintado de los extremos. Colocación del aislamiento. Montaje y fijación de la línea. Abocardado. Vaciado para su carga.
Criterio de medición de proyecto: Longitud medida según documentación gráfica de Proyecto.
Criterio de medición de obra: Se medirá la longitud realmente ejecutada según especificaciones de Proyecto.

| Código | Ud | Descripción | Rendimiento | Precio | Importe |
|---|---|---|---|---|---|
| mt42lin030a | m | Tubo de cobre sin soldadura, de 1/4" de diámetro y 0,8 mm de espesor. (material) | 1 | 4.31 | 4.310 |
| mt17coe070aa | m | Coquilla de espuma elastomérica, de 7 mm de diámetro interior y 10 mm de espesor, a base de caucho sintético flexible, de estructura celular cerrada. (material) | 1.05 | 11.45 | 12.023 |
| mt17coe110 | l | Adhesivo para coquilla elastomérica. (material) | 0.021 | 27.34 | 0.574 |
| mt42lin030c | m | Tubo de cobre sin soldadura, de 1/2" de diámetro y 0,8 mm de espesor. (material) | 1 | 6.7 | 6.700 |
| mt17coe070ca | m | Coquilla de espuma elastomérica, de 13 mm de diámetro interior y 10 mm de espesor, a base de caucho sintético flexible, de estructura celular cerrada. (material) | 1.05 | 14.09 | 14.795 |
| mo005 | h | Instalador de climatización. (mano de obra) | 0.219 | 18.33 | 4.014 |
| mo104 | h | Principiante de instalador de climatización. (mano de obra) | 0.219 | 11.42 | 2.501 |
| % | % | Herramientas | 2 % | 44.917 | 0.898 |
|  |  | Costes directos |  |  | 45.815 |

Residuos:
- colocación: mt42lin030a Tubo de cobre sin soldadura, de 1/4" de diámetro y 0,8 mm de espesor; factor de residuo 0.044
- colocación: mt17coe070aa; factor de residuo 0.067071
- colocación: mt42lin030c Tubo de cobre sin soldadura, de 1/2" de diámetro y 0,8 mm de espesor; factor de residuo 0.0433795
- colocación: mt17coe070ca; factor de residuo 0.0663275

## Recursos

**mt42lin030a** m Tubo de cobre sin soldadura, de 1/4" de diámetro y 0,8 mm de espesor
Datos técnicos: Coste energético 11.427 MJ; Emisión de CO2 0.220 kg; Código LER 17 04 01; Masa del elemento 0.31 kg; Volumen 0.000207 m3

**mt17coe070aa** m Coquilla de espuma elastomérica
Datos técnicos: Coste energético 9.692 MJ; Emisión de CO2 0.424 kg; Código LER 17 02 03; Masa del elemento 0.106186 kg; Volumen 0.000177 m3
Residuos:
- embalaje: re170203 Plástico. (componente de residuo); rendimiento 0.003 kg; Código LER 17 02 03; Masa del elemento 1 kg; Volumen 0.001667 m3

**mt42lin030c** m Tubo de cobre sin soldadura, de 1/2" de diámetro y 0,8 mm de espesor
Datos técnicos: Coste energético 14.375 MJ; Emisión de CO2 0.277 kg; Código LER 17 04 01; Masa del elemento 0.39 kg; Volumen 0.00026 m3

**mt17coe070ca** m Coquilla de espuma elastomérica
Datos técnicos: Coste energético 11.912 MJ; Emisión de CO2 0.521 kg; Código LER 17 02 03; Masa del elemento 0.1307 kg; Volumen 0.000218 m3
Residuos:
- embalaje: re170203 Plástico; rendimiento 0.003 kg
