# Chimenea colectiva concéntrica de doble pared

- Propiedad del archivo: CYPE Ingenieros S.A.
- Formato: FIEBDC-3/2016
- Programa: Generador de precios de la construcción. CYPE Ingenieros, S.A.
- Fecha: 28/05/2024
- Ámbito geográfico: Panamá
- Divisa: USD
- Costes indirectos: 3 %
- Gastos generales: 13 %
- Beneficio industrial: 6 %
- IVA: 13 %

## I Instalaciones

### IC Calefacción, refrigeración, climatización y agua caliente

#### ICO Sistemas de desagüe de los productos de la combustión

**ICO220** m Chimenea colectiva concéntrica de doble pared.
Chimenea colectiva modular concéntrica, metálica, formada por tubo de doble pared, de 125/210 mm de diámetro, compuesto por pared interior de acero inoxidable AISI 316L y pared exterior de acero galvanizado, temperatura máxima de 450°C, presión de trabajo de hasta 40 Pa, instalada en el interior del edificio, para desagüe de los productos de la combustión y admisión de aire comburente, con tiro natural, de las calderas murales de condensación, a gas. Incluso accesorios, piezas especiales, módulos finales y material auxiliar para montaje y sujeción a la obra.
Criterio de valoración económica: El precio no incluye el conducto de conexión entre la caldera y la chimenea colectiva.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din256a | Ud | Material auxiliar para montaje y sujeción a la obra de los tubos de doble pared, de 125/210 mm de diámetro. (material) | 1 | 9.84 | 9.840 |
| mt20din255am | m | Tubo de doble pared, de 125/210 mm de diámetro, compuesto por pared interior de acero inoxidable AISI 316L y pared exterior de acero galvanizado, temperatura máxima de 450°C, presión de trabajo de hasta 40 Pa, con el precio incrementado el 60% en concepto de accesorios, piezas especiales y módulos finales. (material) | 1 | 262.48 | 262.480 |
| mo004 | h | Instalador de calefacción. (mano de obra) | 0.43 | 17.64 | 7.585 |
| mo103 | h | Principiante de instalador de calefacción. (mano de obra) | 0.43 | 10.99 | 4.726 |
| % | % | Herramientas | 2 % | 284.631 | 5.693 |
|  |  | Costes directos |  |  | 290.324 |

Residuos:
- colocación: mt20din255am; factor de residuo 0.0105

## Recursos

**mt20din255am** m Tubo de doble pared
Datos técnicos: Coste energético 560.378 MJ; Emisión de CO2 70.177 kg; Código LER 17 04 05; Masa del elemento 16.7 kg; Volumen 0.007952 m3
Residuos:
- embalaje: re170201 Madera. (componente de residuo); rendimiento 0.013 kg; Código LER 17 02 01; Masa del elemento 1 kg; Volumen 0.000909 m3
- embalaje: re170203 Plástico. (componente de residuo); rendimiento 0.003 kg; Código LER 17 02 03; Masa del elemento 1 kg; Volumen 0.001667 m3
