# Pieza para formación de conducto rígido de descarga para climatizador evaporativo

- Propiedad del archivo: CYPE Ingenieros S.A.
- Formato: FIEBDC-3/2016
- Programa: Generador de precios de la construcción. CYPE Ingenieros, S.A.
- Fecha: 28/05/2024
- Ámbito geográfico: Panamá
- Divisa: USD
- Costes indirectos: 3 %
- Gastos generales: 13 %
- Beneficio industrial: 6 %
- IVA: 13 %

## I Instalaciones

### IC Calefacción, refrigeración, climatización y agua caliente

#### ICP Bioclimatización

**ICP035** Ud Pieza para formación de conducto rígido de descarga para climatizador evaporativo.
Tolva de reducción, de lámina de acero galvanizado, para formación de conducto de descarga para climatizador evaporativo, de 550x550-660x660 mm y 300 mm de altura. Incluso accesorios de montaje y elementos de fijación. Totalmente montado.
Incluye: Replanteo. Colocación y fijación.
Criterio de medición de proyecto: Número de unidades previstas, según documentación gráfica de Proyecto.
Criterio de medición de obra: Se medirá el número de unidades realmente ejecutadas según especificaciones de Proyecto.

| Código | Ud | Descripción | Rendimiento | Precio | Importe |
|---|---|---|---|---|---|
| mt42ter072a | Ud | Tolva de reducción, de lámina de acero galvanizado, para formación de conducto de descarga para climatizador evaporativo, de 550x550-660x660 mm y 300 mm de altura. (material) | 1 | 105.97 | 105.970 |
| mo005 | h | Instalador de climatización. (mano de obra) | 0.109 | 17.64 | 1.923 |
| mo104 | h | Principiante de instalador de climatización. (mano de obra) | 0.109 | 10.99 | 1.198 |
| % | % | Herramientas | 2 % | 109.091 | 2.182 |
|  |  | Costes directos |  |  | 111.273 |

## Recursos

**mt42ter072a** Ud Tolva de reducción
Datos técnicos: Coste energético 895.639 MJ; Emisión de CO2 65.981 kg
Residuos:
- embalaje: re150101 Envases de papel y cartón. (componente de residuo); rendimiento 0.072 kg; Código LER 15 01 01; Masa del elemento 1 kg; Volumen 0.001333 m3
