# Sonda de detección de fugas de agua

- Propiedad del archivo: CYPE Ingenieros S.A.
- Formato: FIEBDC-3/2016
- Programa: Generador de precios de la construcción. CYPE Ingenieros, S.A.
- Fecha: 26/10/2024
- Ámbito geográfico: Panamá
- Divisa: USD
- Costes indirectos: 3 %
- Gastos generales: 13 %
- Beneficio industrial: 6 %
- IVA: 13 %

## I Instalaciones

### ID Seguridad

#### IDI Detectores de inundación

**IDI105** Ud Sonda de detección de fugas de agua.
Sonda de detección de fugas de agua, de 40x33x17 mm, con carcasa de ABS y placa de circuito impreso. Incluso elementos de fijación.
Incluye: Colocación y fijación. Montaje, conexionado y comprobación de su correcto funcionamiento.
Criterio de medición de proyecto: Número de unidades previstas, según documentación gráfica de Proyecto.
Criterio de medición de obra: Se medirá el número de unidades realmente ejecutadas según especificaciones de Proyecto.

| Código | Ud | Descripción | Rendimiento | Precio | Importe |
|---|---|---|---|---|---|
| mt41die155a | Ud | Sonda de detección de fugas de agua, de 40x33x17 mm, con carcasa de ABS y placa de circuito impreso, con elementos de fijación. (material) | 1 | 8.94 | 8.940 |
| mo006 | h | Instalador de equipos y redes de seguridad. (mano de obra) | 0.132 | 18.33 | 2.420 |
| mo105 | h | Principiante de instalador de equipos y redes de seguridad. (mano de obra) | 0.132 | 11.42 | 1.507 |
| % | % | Herramientas | 2 % | 12.867 | 0.257 |
|  |  | Costes directos |  |  | 13.124 |
