# Detector infrarrojo vía radio

- Propiedad del archivo: CYPE Ingenieros S.A.
- Formato: FIEBDC-3/2016
- Programa: Generador de precios de la construcción. CYPE Ingenieros, S.A.
- Fecha: 26/10/2024
- Ámbito geográfico: Panamá
- Divisa: USD
- Costes indirectos: 3 %
- Gastos generales: 13 %
- Beneficio industrial: 6 %
- IVA: 13 %

## I Instalaciones

### ID Seguridad

#### IDR Centrales de intrusión vía radio

**IDR040** Ud Detector infrarrojo vía radio.
Detector infrarrojo con comunicación vía radio, cobertura de 15 m/90°, de 120x65x35 mm, con sensor infrarrojo pasivo, indicador led, protección antiapertura, dos baterías de litio de 3 V y cubierta de plástico ABS. Incluso elementos de fijación.
Incluye: Replanteo. Fijación al paramento. Montaje, conexionado y comprobación de su correcto funcionamiento.
Criterio de medición de proyecto: Número de unidades previstas, según documentación gráfica de Proyecto.
Criterio de medición de obra: Se medirá el número de unidades realmente ejecutadas según especificaciones de Proyecto.

| Código | Ud | Descripción | Rendimiento | Precio | Importe |
|---|---|---|---|---|---|
| mt41ing240a | Ud | Detector infrarrojo con comunicación vía radio, cobertura de 15 m/90°, de 120x65x35 mm, con sensor infrarrojo pasivo, indicador led, protección antiapertura, dos baterías de litio de 3 V y cubierta de plástico ABS. Incluso elementos de fijación. (material) | 1 | 116.48 | 116.480 |
| mo006 | h | Instalador de equipos y redes de seguridad. (mano de obra) | 0.219 | 18.33 | 4.014 |
| mo105 | h | Principiante de instalador de equipos y redes de seguridad. (mano de obra) | 0.219 | 11.42 | 2.501 |
| % | % | Herramientas | 2 % | 122.995 | 2.460 |
|  |  | Costes directos |  |  | 125.455 |
