# Sistema de alimentación ininterrumpida (SAI)

- Propiedad del archivo: CYPE Ingenieros S.A.
- Formato: FIEBDC-3/2016
- Programa: Generador de precios de la construcción. CYPE Ingenieros, S.A.
- Fecha: 28/05/2024
- Ámbito geográfico: Panamá
- Divisa: USD
- Costes indirectos: 3 %
- Gastos generales: 13 %
- Beneficio industrial: 6 %
- IVA: 13 %

## I Instalaciones

### IE Eléctricas

#### IEA Sistemas de alimentación

**IEA010** Ud Sistema de alimentación ininterrumpida (SAI).
Sistema de alimentación ininterrumpida On-Line, de 3 kVA de potencia, para alimentación monofásica, compuesto por rectificador de corriente y cargador de batería, batería, inversor estático electrónico, bypass y conmutador. Incluso accesorios necesarios para su correcta instalación.
Incluye: Montaje y fijación. Conexionado y puesta en marcha.
Criterio de medición de proyecto: Número de unidades previstas, según documentación gráfica de Proyecto.
Criterio de medición de obra: Se medirá el número de unidades realmente ejecutadas según especificaciones de Proyecto.

| Código | Ud | Descripción | Rendimiento | Precio | Importe |
|---|---|---|---|---|---|
| mt35sai010Cn | Ud | Sistema de alimentación ininterrumpida On-Line, de 3 kVA de potencia, para alimentación monofásica, compuesto por rectificador de corriente y cargador de batería, batería, inversor estático electrónico, bypass y conmutador. (material) | 1 | 3122.3 | 3122.300 |
| mo003 | h | Instalador instalador electricista. (mano de obra) | 1.126 | 17.64 | 19.863 |
| mo102 | h | Principiante de instalador electricista. (mano de obra) | 1.126 | 10.99 | 12.375 |
| % | % | Herramientas | 2 % | 3154.538 | 63.091 |
|  |  | Costes directos |  |  | 3217.629 |
