# Peine antipájaros para protección de los módulos solares fotovoltaicos

- Propiedad del archivo: CYPE Ingenieros S.A.
- Formato: FIEBDC-3/2016
- Programa: Generador de precios de la construcción. CYPE Ingenieros, S.A.
- Fecha: 26/10/2024
- Ámbito geográfico: Panamá
- Divisa: USD
- Costes indirectos: 3 %
- Gastos generales: 13 %
- Beneficio industrial: 6 %
- IVA: 13 %

## I Instalaciones

### IE Eléctricas

#### IEF Solar fotovoltaica

**IEF008** m Peine antipájaros para protección de los módulos solares fotovoltaicos.
Peine antipájaros, de polietileno de alta densidad (PEAD/HDPE), de 125 mm de altura, color negro, con alta resistencia a agentes atmosféricos y a los rayos UV, para protección de los módulos solares fotovoltaicos. Incluso elementos de fijación.
Incluye: Colocación y fijación.
Criterio de medición de proyecto: Longitud medida según documentación gráfica de Proyecto.
Criterio de medición de obra: Se medirá la longitud realmente ejecutada según especificaciones de Proyecto.

| Código | Ud | Descripción | Rendimiento | Precio | Importe |
|---|---|---|---|---|---|
| mt41avm010a | m | Peine antipájaros, de polietileno de alta densidad (PEAD/HDPE), de 125 mm de altura, color negro, con alta resistencia a agentes atmosféricos y a los rayos UV, suministrado en barras de 0,5 m de longitud, para protección de los módulos solares fotovoltaicos, con elementos de fijación. (material) | 1.1 | 11.44 | 12.584 |
| mo003 | h | Instalador instalador electricista. (mano de obra) | 0.089 | 18.33 | 1.631 |
| % | % | Herramientas | 2 % | 14.215 | 0.284 |
|  |  | Costes directos |  |  | 14.499 |
