# Base de toma de usuario de señales de radiodifusión sonora y televisión, empotrada

- Propiedad del archivo: CYPE Ingenieros S.A.
- Formato: FIEBDC-3/2016
- Programa: Generador de precios de la construcción. CYPE Ingenieros, S.A.
- Fecha: 28/05/2024
- Ámbito geográfico: Panamá
- Divisa: USD
- Costes indirectos: 3 %
- Gastos generales: 13 %
- Beneficio industrial: 6 %
- IVA: 13 %

## I Instalaciones

### IE Eléctricas

#### IEM Mecanismos

**IEM110** Ud Base de toma de usuario de señales de radiodifusión sonora y televisión, empotrada.
Base de toma de TV/R-SAT, única, gama alta, con tapa redonda, de color blanco. Instalación empotrada.
Criterio de valoración económica: El precio no incluye la caja para mecanismo empotrado ni el marco embellecedor.
Incluye: Montaje, conexionado y comprobación de su correcto funcionamiento.
Criterio de medición de proyecto: Número de unidades previstas, según documentación gráfica de Proyecto.
Criterio de medición de obra: Se medirá el número de unidades realmente ejecutadas según especificaciones de Proyecto.

| Código | Ud | Descripción | Rendimiento | Precio | Importe |
|---|---|---|---|---|---|
| mt40gag600a | Ud | Base de toma de TV/R-SAT, única, para empotrar, gama alta. (material) | 1 | 20.34 | 20.340 |
| mt40gag605a | Ud | Tapa redonda para base de toma de TV/R-SAT, gama media, de color blanco. (material) | 1 | 6.31 | 6.310 |
| mo003 | h | Instalador instalador electricista. (mano de obra) | 0.186 | 17.64 | 3.281 |
| % | % | Herramientas | 2 % | 29.931 | 0.599 |
|  |  | Costes directos |  |  | 30.530 |
