# Regulador electrónico de tensión, de superficie, estanco

- Propiedad del archivo: CYPE Ingenieros S.A.
- Formato: FIEBDC-3/2016
- Programa: Generador de precios de la construcción. CYPE Ingenieros, S.A.
- Fecha: 26/10/2024
- Ámbito geográfico: Panamá
- Divisa: USD
- Costes indirectos: 3 %
- Gastos generales: 13 %
- Beneficio industrial: 6 %
- IVA: 13 %

## I Instalaciones

### IE Eléctricas

#### IEM Mecanismos

**IEM106** Ud Regulador electrónico de tensión, de superficie, estanco.
Regulador electrónico de tensión, estanco, con mando rotativo, con grado de protección IP44, monobloc, de material termoplástico color gris. Instalación en superficie.
Incluye: Montaje, conexionado y comprobación de su correcto funcionamiento.
Criterio de medición de proyecto: Número de unidades previstas, según documentación gráfica de Proyecto.
Criterio de medición de obra: Se medirá el número de unidades realmente ejecutadas según especificaciones de Proyecto.

| Código | Ud | Descripción | Rendimiento | Precio | Importe |
|---|---|---|---|---|---|
| mt33gir365a | Ud | Regulador electrónico de tensión, estanco, con mando rotativo, con grado de protección IP44, monobloc, de material termoplástico color gris, tensión de alimentación 230 V, para lámparas incandescentes o halógenas, de 40 a 400 W de potencia total instalada. (material) | 1 | 105.02 | 105.020 |
| mo003 | h | Instalador instalador electricista. (mano de obra) | 0.164 | 18.33 | 3.006 |
| % | % | Herramientas | 2 % | 108.026 | 2.161 |
|  |  | Costes directos |  |  | 110.187 |
