# Condensador

- Propiedad del archivo: CYPE Ingenieros S.A.
- Formato: FIEBDC-3/2016
- Programa: Generador de precios de la construcción. CYPE Ingenieros, S.A.
- Fecha: 28/05/2024
- Ámbito geográfico: Panamá
- Divisa: USD
- Costes indirectos: 3 %
- Gastos generales: 13 %
- Beneficio industrial: 6 %
- IVA: 13 %

## I Instalaciones

### IE Eléctricas

#### IEQ Equipos para corregir el factor de potencia

**IEQ010** Ud Condensador.
Condensador para 21 kVAr de potencia reactiva, alimentación trifásica a 400 V de tensión y 50 Hz de frecuencia, con gabinete metálico con grado de protección IP21, de 254x141x503 mm, contactores con bloque de preinserción y resistencia de descarga rápida, e interruptor automático magnetotérmico tripolar (3P) con 6 kA de poder de corte. Incluso accesorios necesarios para su correcta instalación.
Incluye: Montaje y fijación. Conexionado y puesta en marcha.
Criterio de medición de proyecto: Número de unidades previstas, según documentación gráfica de Proyecto.
Criterio de medición de obra: Se medirá el número de unidades realmente ejecutadas según especificaciones de Proyecto.

| Código | Ud | Descripción | Rendimiento | Precio | Importe |
|---|---|---|---|---|---|
| mt35pci020ii | Ud | Condensador para 21 kVAr de potencia reactiva, alimentación trifásica a 400 V de tensión y 50 Hz de frecuencia, con gabinete metálico con grado de protección IP21, de 254x141x503 mm, contactores con bloque de preinserción y resistencia de descarga rápida, e interruptor automático magnetotérmico tripolar (3P) con 6 kA de poder de corte, para montaje mural. (material) | 1 | 1370.12 | 1370.120 |
| mo003 | h | Instalador instalador electricista. (mano de obra) | 2.251 | 17.64 | 39.708 |
| mo102 | h | Principiante de instalador electricista. (mano de obra) | 2.251 | 10.99 | 24.738 |
| % | % | Herramientas | 2 % | 1434.566 | 28.691 |
|  |  | Costes directos |  |  | 1463.257 |

## Recursos

**mt35pci020ii** Ud Condensador para 21 kVAr de potencia reactiva
Datos técnicos: Coste energético 988.486 MJ; Emisión de CO2 63.807 kg
Residuos:
- embalaje: re150101 Envases de papel y cartón. (componente de residuo); rendimiento 2.03 kg; Código LER 15 01 01; Masa del elemento 1 kg; Volumen 0.001333 m3
