# Batería de condensadores

- Propiedad del archivo: CYPE Ingenieros S.A.
- Formato: FIEBDC-3/2016
- Programa: Generador de precios de la construcción. CYPE Ingenieros, S.A.
- Fecha: 28/05/2024
- Ámbito geográfico: Panamá
- Divisa: USD
- Costes indirectos: 3 %
- Gastos generales: 13 %
- Beneficio industrial: 6 %
- IVA: 13 %

## I Instalaciones

### IE Eléctricas

#### IEQ Equipos para corregir el factor de potencia

**IEQ020** Ud Batería de condensadores.
Batería automática de condensadores, para 909 kVAr de potencia reactiva, de 11 escalones con una relación de potencia entre condensadores de 1:1:1:1:1:1:1:1:1:1:1, para alimentación trifásica a 400 V de tensión y 50 Hz de frecuencia, compuesta por gabinete metálico con grado de protección IP21, de 2460x460x1895 mm; condensadores; regulador de energía reactiva con pantalla de cristal líquido; contactores con bloque de preinserción y resistencia de descarga rápida; y fusibles de alto poder de corte. Incluso accesorios necesarios para su correcta instalación.
Incluye: Montaje y fijación. Conexionado y puesta en marcha.
Criterio de medición de proyecto: Número de unidades previstas, según documentación gráfica de Proyecto.
Criterio de medición de obra: Se medirá el número de unidades realmente ejecutadas según especificaciones de Proyecto.

| Código | Ud | Descripción | Rendimiento | Precio | Importe |
|---|---|---|---|---|---|
| mt35pci100V1V1 | Ud | Batería automática de condensadores, para 909 kVAr de potencia reactiva, de 11 escalones con una relación de potencia entre condensadores de 1:1:1:1:1:1:1:1:1:1:1, para alimentación trifásica a 400 V de tensión y 50 Hz de frecuencia, compuesta por gabinete metálico con grado de protección IP21, de 2460x460x1895 mm; condensadores; regulador de energía reactiva con pantalla de cristal líquido; contactores con bloque de preinserción y resistencia de descarga rápida; y fusibles de alto poder de corte. (material) | 1 | 36376 | 36376.000 |
| mo003 | h | Instalador instalador electricista. (mano de obra) | 12.381 | 17.64 | 218.401 |
| mo102 | h | Principiante de instalador electricista. (mano de obra) | 12.381 | 10.99 | 136.067 |
| % | % | Herramientas | 2 % | 36730.468 | 734.609 |
|  |  | Costes directos |  |  | 37465.077 |

## Recursos

**mt35pci100V1V1** Ud Batería automática de condensadores
Datos técnicos: Coste energético 46490.770 MJ; Emisión de CO2 2924.849 kg
Residuos:
- embalaje: re150101 Envases de papel y cartón. (componente de residuo); rendimiento 2.143 kg; Código LER 15 01 01; Masa del elemento 1 kg; Volumen 0.001333 m3
