# Central de detección de gas

- Propiedad del archivo: CYPE Ingenieros S.A.
- Formato: FIEBDC-3/2016
- Programa: Generador de precios de la construcción. CYPE Ingenieros, S.A.
- Fecha: 26/10/2024
- Ámbito geográfico: Panamá
- Divisa: USD
- Costes indirectos: 3 %
- Gastos generales: 13 %
- Beneficio industrial: 6 %
- IVA: 13 %

## I Instalaciones

### IG Gases combustibles

#### IGL Detección y alarma

**IGL001** Ud Central de detección de gas.
Central de detección automática de gas, analógica, para 4 zonas, de 355x260x85 mm, con grado de protección IP43, 4 barras de leds que indican el estado de funcionamiento, el estado de los detectores y la concentración de gas medida por el detector de cada zona, 3 niveles de alarma, 3 relés de salida, uno de 230 V, uno de 12 Vcc y uno con los contactos libres de tensión, para cada nivel de alarma y fuente de alimentación de 230 V. Incluso baterías.
Incluye: Colocación y fijación. Montaje, conexionado y comprobación de su correcto funcionamiento.
Criterio de medición de proyecto: Número de unidades previstas, según documentación gráfica de Proyecto.
Criterio de medición de obra: Se medirá el número de unidades realmente ejecutadas según especificaciones de Proyecto.

| Código | Ud | Descripción | Rendimiento | Precio | Importe |
|---|---|---|---|---|---|
| mt41dce040b | Ud | Central de detección automática de gas, analógica, para 4 zonas, de 355x260x85 mm, con grado de protección IP43, 4 barras de leds que indican el estado de funcionamiento, el estado de los detectores y la concentración de gas medida por el detector de cada zona, 3 niveles de alarma, 3 relés de salida, uno de 230 V, uno de 12 Vcc y uno con los contactos libres de tensión, para cada nivel de alarma y fuente de alimentación de 230 V. (material) | 1 | 1482.48 | 1482.480 |
| mt41rte030c | Ud | Batería de 12 V y 3 Ah. (material) | 2 | 29.29 | 58.580 |
| mo006 | h | Instalador de equipos y redes de seguridad. (mano de obra) | 0.547 | 18.33 | 10.027 |
| mo105 | h | Principiante de instalador de equipos y redes de seguridad. (mano de obra) | 0.547 | 11.42 | 6.247 |
| % | % | Herramientas | 2 % | 1557.334 | 31.147 |
|  |  | Costes directos |  |  | 1588.481 |
