# Detector de gas, autónomo

- Propiedad del archivo: CYPE Ingenieros S.A.
- Formato: FIEBDC-3/2016
- Programa: Generador de precios de la construcción. CYPE Ingenieros, S.A.
- Fecha: 28/05/2024
- Ámbito geográfico: Panamá
- Divisa: USD
- Costes indirectos: 3 %
- Gastos generales: 13 %
- Beneficio industrial: 6 %
- IVA: 13 %

## I Instalaciones

### IG Gases combustibles

#### IGL Detección y alarma

**IGL100** Ud Detector de gas, autónomo.
Detector de gas, autónomo, para interior, alimentación a 230 V, de 111x70x42 mm, detecta la presencia de gases tóxicos y explosivos, tales como gases licuados del petróleo (GLP) y gas natural, y de humos procedentes de incendios, con carcasa de ABS, leds que indican el estado de funcionamiento, señal óptica intermitente en caso de alarma, relé de salida de 12 Vcc, relé con contactos libres de tensión, con posibilidad de reseteado manual o automático, temperatura de trabajo entre -15°C y 50°C, área de cobertura máxima de 25 m². Incluso elementos de fijación.
Incluye: Colocación y fijación. Montaje, conexionado y comprobación de su correcto funcionamiento.
Criterio de medición de proyecto: Número de unidades previstas, según documentación gráfica de Proyecto.
Criterio de medición de obra: Se medirá el número de unidades realmente ejecutadas según especificaciones de Proyecto.

| Código | Ud | Descripción | Rendimiento | Precio | Importe |
|---|---|---|---|---|---|
| mt41die100a | Ud | Detector de gas, autónomo, para interior, alimentación a 230 V, de 111x70x42 mm, detecta la presencia de gases tóxicos y explosivos, tales como gases licuados del petróleo (GLP) y gas natural, y de humos procedentes de incendios, con carcasa de ABS, leds que indican el estado de funcionamiento, señal óptica intermitente en caso de alarma, relé de salida de 12 Vcc, relé con contactos libres de tensión, con posibilidad de reseteado manual o automático, temperatura de trabajo entre -15°C y 50°C, área de cobertura máxima de 25 m², con elementos de fijación. (material) | 1 | 124.77 | 124.770 |
| mo006 | h | Instalador de equipos y redes de seguridad. (mano de obra) | 0.219 | 17.64 | 3.863 |
| mo105 | h | Principiante de instalador de equipos y redes de seguridad. (mano de obra) | 0.219 | 10.99 | 2.407 |
| % | % | Herramientas | 2 % | 131.040 | 2.621 |
|  |  | Costes directos |  |  | 133.661 |
