# Tubería multicapa de polietileno reticulado/aluminio/polietileno reticulado (PE-X/Al/PE-X)

- Propiedad del archivo: CYPE Ingenieros S.A.
- Formato: FIEBDC-3/2016
- Programa: Generador de precios de la construcción. CYPE Ingenieros, S.A.
- Fecha: 26/10/2024
- Ámbito geográfico: Panamá
- Divisa: USD
- Costes indirectos: 3 %
- Gastos generales: 13 %
- Beneficio industrial: 6 %
- IVA: 13 %

## I Instalaciones

### IH Tuberías para fluidos

#### IHM Tuberías multicapa

**IHM120** m Tubería multicapa de polietileno reticulado/aluminio/polietileno reticulado (PE-X/Al/PE-X).
Tubería formada por tubo multicapa de polietileno reticulado/aluminio/polietileno reticulado de alta densidad (PE-X/Al/PE-X), de 14 mm de diámetro y 2 mm de espesor, temperatura máxima de funcionamiento 95°C. Instalación en superficie. Incluso material auxiliar para montaje y sujeción a la obra, accesorios y piezas especiales.
Incluye: Replanteo. Colocación y fijación de tubos, accesorios y piezas especiales.
Criterio de medición de proyecto: Longitud medida según documentación gráfica de Proyecto.
Criterio de medición de obra: Se medirá la longitud realmente ejecutada según especificaciones de Proyecto.

| Código | Ud | Descripción | Rendimiento | Precio | Importe |
|---|---|---|---|---|---|
| mt37tco400aa | Ud | Material auxiliar para montaje y sujeción a la obra de las tuberías multicapa de polietileno reticulado/aluminio/polietileno reticulado de alta densidad (PE-X/Al/PE-X), con barrera de oxígeno, de 14 mm de diámetro exterior. (material) | 1 | 0.13 | 0.130 |
| mt37tco010aag | m | Tubo multicapa de polietileno reticulado/aluminio/polietileno reticulado de alta densidad (PE-X/Al/PE-X), de 14 mm de diámetro y 2 mm de espesor, temperatura máxima de funcionamiento 95°C, según ISO 21003-1, con el precio incrementado el 30% en concepto de accesorios y piezas especiales. (material) | 1 | 3.26 | 3.260 |
| mo008 | h | Plomero. (mano de obra) | 0.033 | 18.33 | 0.605 |
| mo107 | h | Principiante de plomería. (mano de obra) | 0.033 | 11.42 | 0.377 |
| % | % | Herramientas | 2 % | 4.372 | 0.087 |
|  |  | Costes directos |  |  | 4.459 |

Residuos:
- colocación: mt37tco010aag; factor de residuo 0.0275057

## Recursos

**mt37tco010aag** m Tubo multicapa de polietileno reticulado/aluminio/polietileno reticulado de alta densidad (PE-X/Al/PE-X)
Datos técnicos: Coste energético 11.224 MJ; Emisión de CO2 0.517 kg; Código LER 17 02 03; Masa del elemento 0.087 kg; Volumen 0.000145 m3
