# Luminaria circular tipo Downlight, con lámpara LED. Instalación suspendida

- Propiedad del archivo: CYPE Ingenieros S.A.
- Formato: FIEBDC-3/2016
- Programa: Generador de precios de la construcción. CYPE Ingenieros, S.A.
- Fecha: 28/05/2024
- Ámbito geográfico: Panamá
- Divisa: USD
- Costes indirectos: 3 %
- Gastos generales: 13 %
- Beneficio industrial: 6 %
- IVA: 13 %

## I Instalaciones

### II Iluminación

#### III Interior

**III121** Ud Luminaria circular tipo Downlight, con lámpara LED. Instalación suspendida.
Luminaria circular tipo Downlight, no regulable, de 173 mm de diámetro y 173 mm de altura, de 44 W, alimentación a 220/240 V y 50-60 Hz, con lámpara LED no reemplazable, temperatura de color 4000 K, cuerpo de aluminio extruido de color blanco con equipo de encendido electrónico incorporado en el florón, óptica formada por reflector de aluminio, haz de luz medio 39°, sistema de suspensión por cable de acero de 3 m de longitud máxima, índice de deslumbramiento unificado menor de 18, índice de reproducción cromática mayor de 80, flujo luminoso 3793 lúmenes, grado de protección IP20. Instalación suspendida.
Incluye: Replanteo. Montaje, conexionado y comprobación de su correcto funcionamiento.
Criterio de medición de proyecto: Número de unidades previstas, según documentación gráfica de Proyecto.
Criterio de medición de obra: Se medirá el número de unidades realmente ejecutadas según especificaciones de Proyecto.

| Código | Ud | Descripción | Rendimiento | Precio | Importe |
|---|---|---|---|---|---|
| mt34ldg110Fb | Ud | Luminaria circular tipo Downlight, no regulable, de 173 mm de diámetro y 173 mm de altura, de 44 W, alimentación a 220/240 V y 50-60 Hz, con lámpara LED no reemplazable, temperatura de color 4000 K, cuerpo de aluminio extruido de color blanco con equipo de encendido electrónico incorporado en el florón, óptica formada por reflector de aluminio, haz de luz medio 39°, sistema de suspensión por cable de acero de 3 m de longitud máxima, índice de deslumbramiento unificado menor de 18, índice de reproducción cromática mayor de 80, flujo luminoso 3793 lúmenes, grado de protección IP20. (material) | 1 | 518.99 | 518.990 |
| mo003 | h | Instalador instalador electricista. (mano de obra) | 0.219 | 17.64 | 3.863 |
| mo102 | h | Principiante de instalador electricista. (mano de obra) | 0.219 | 10.99 | 2.407 |
| % | % | Herramientas | 2 % | 525.260 | 10.505 |
|  |  | Costes directos |  |  | 535.765 |
