# Sistema domótico abierto KNX

- Propiedad del archivo: CYPE Ingenieros S.A.
- Formato: FIEBDC-3/2016
- Programa: Generador de precios de la construcción. CYPE Ingenieros, S.A.
- Fecha: 26/10/2024
- Ámbito geográfico: Panamá
- Divisa: USD
- Costes indirectos: 3 %
- Gastos generales: 13 %
- Beneficio industrial: 6 %
- IVA: 13 %

## I Instalaciones

### IM Domóticas e inmóticas

#### IMC Sistema KNX

**IMC010** Ud Sistema domótico abierto KNX.
Sistema domótico abierto KNX, con mecanismos de material termoplástico color blanco acabado brillante, con capacidad para el control de los siguientes dispositivos de una vivienda: ILUMINACIÓN: encendido y apagado de hasta 8 puntos y regulación de hasta 64 puntos a través de protocolo DALI; PERSIANAS: hasta 8 persianas; ALARMAS TÉCNICAS: compuestas por un detector de incendios y un detector de presencia; CLIMATIZACIÓN POR SUELO RADIANTE: hasta 6 estancias con medición de temperatura individual en cada mecanismo. Incluso cajas para mecanismo, cableado bajo tubo protector de PVC flexible, fuente de alimentación, dispositivo multifuncional con pantalla TFT de 6", posibilidad de conexión a videoportero compatible, pulsador multifunción y posibilidad de control remoto a través de dispositivo móvil.
Incluye: Montaje, conexionado y comprobación de su correcto funcionamiento.
Criterio de medición de proyecto: Número de unidades previstas, según documentación gráfica de Proyecto.
Criterio de medición de obra: Se medirá el número de unidades realmente ejecutadas según especificaciones de Proyecto.

| Código | Ud | Descripción | Rendimiento | Precio | Importe |
|---|---|---|---|---|---|
| mt33gik030ab | Ud | Mecanismo para pulsador con protocolo de comunicación KNX, con tecla de material termoplástico color blanco acabado brillante, con sensor de temperatura y borne de conexión y derivación KNX, para empotrar. (material) | 16 | 138.19 | 2211.040 |
| mt33gik040ab | Ud | Mecanismo para pulsador para gestión de persianas con protocolo de comunicación KNX, con tecla de material termoplástico color blanco acabado brillante, con símbolos de flecha, con sensor de temperatura y borne de conexión y derivación KNX, para empotrar. (material) | 8 | 141.65 | 1133.200 |
| mt33gik060a | Ud | Mecanismo para conexión a bus con protocolo de comunicación KNX, con borne de conexión y derivación, para empotrar. (material) | 2 | 85.01 | 170.020 |
| mt33gik050a | Ud | Módulo pulsador de 3 elementos para control de 6 funciones independientes con protocolo de comunicación KNX, con leds indicadores de estado y sensor de temperatura. (material) | 2 | 244.66 | 489.320 |
| mt33gik061ab | Ud | Tecla de 3 elementos de material termoplástico color blanco acabado brillante. (material) | 2 | 68.28 | 136.560 |
| mt33gir001aae | Ud | Marco embellecedor para 1 elemento de material termoplástico color blanco acabado brillante. (material) | 26 | 6.1 | 158.600 |
| mt35gir070b | Ud | Dispositivo multifuncional de vidrio color blanco, con pantalla TFT de 6" con display táctil, conexión y comunicación a través de LAN o WLAN, altavoz y micrófono. (material) | 1 | 1617.39 | 1617.390 |
| mt35gir080a | Ud | Fuente de alimentación con filtro de banda, de 640 mA, para dispositivos con protocolo de comunicación KNX, con borne de conexión y derivación KNX, para montaje en carril DIN. (material) | 1 | 496.33 | 496.330 |
| mt35gir090a | Ud | Servidor de visualización para terminales móviles (iOS y Android) y módulo lógico con protocolo de comunicación KNX, con 2 conectores hembra RJ45 y borne de conexión y derivación KNX, para montaje en carril DIN. (material) | 1 | 1350.61 | 1350.610 |
| mt35gir100a | Ud | Módulo actuador de conmutación para control de hasta 24 dispositivos o de hasta 12 persianas con protocolo de comunicación KNX, de 16 A de intensidad máxima para alimentación a 230 V, con borne de conexión y derivación KNX, para montaje en carril DIN. (material) | 1 | 997.67 | 997.670 |
| mt35gir110a | Ud | Módulo interfaz de comunicación con protocolo de comunicación KNX, para dispositivos con regulación DALI, con borne de conexión y derivación KNX, para montaje en carril DIN. (material) | 1 | 823.38 | 823.380 |
| mt35gir120a | Ud | Módulo actuador de calefacción con protocolo de comunicación KNX, de hasta 6 circuitos independientes, con regulador de temperatura ambiente, con borne de conexión y derivación KNX, para montaje en carril DIN. (material) | 1 | 355.82 | 355.820 |
| mt41gir130a | Ud | Detector óptico de humos y térmico, de material termoplástico color blanco, con alimentación a pilas, formado por un elemento sensible a los humos claros y a el incremento lento de la temperatura, según DIN 14676, marca de calidad Q Label, con led de activación e indicador de alarma y pila. (material) | 1 | 82.01 | 82.010 |
| mt41gir140a | Ud | Módulo de integración en sistema KNX para detector óptico de humos y térmico con protocolo de comunicación KNX, con borne de conexión y derivación KNX. (material) | 1 | 191.52 | 191.520 |
| mt41gir150a | Ud | Detector de presencia de techo con protocolo de comunicación KNX, con sensor de intensidad lumínica, ángulo de detección de 360° con alcance de 5 m, y altura de instalación entre 2,2 y 12 m, con borne de conexión y derivación KNX. (material) | 1 | 307 | 307.000 |
| mt35aia010b | m | Tubo curvable de PVC, corrugado, de color negro, de 20 mm de diámetro nominal, para canalización empotrada en obra de mampostería (paredes y techos). Resistencia a la compresión 320 N, resistencia al impacto 1 julio, temperatura de trabajo -5°C hasta 60°C, con grado de protección IP545, no propagador de la llama. (material) | 480 | 0.6 | 288.000 |
| mt35cun040ba | m | Cable unipolar H07V-K, siendo su tensión asignada de 450/750 V, reacción al fuego clase Eca según UNE-EN 50575, con conductor multifilar de cobre clase 5 (-K) de 1,5 mm² de sección, con aislamiento de PVC (V), para circuito C1, iluminación. (material) | 420 | 0.58 | 243.600 |
| mt35cun210a | m | Cable bus rígido, apantallado, de 4 hilos, de 0,8 mm² de sección por hilo (material) | 200 | 1.15 | 230.000 |
| mt33cmg010a | Ud | Caja universal para empotrar de 1 elemento, de plástico ABS autoextinguible, libre de halógenos, enlazable por los cuatro lados, de 70x70x42 mm, con grados de protección IP30 e IK07, según IEC 60439, incluso tornillos de fijación del mecanismo. (material) | 27 | 0.53 | 14.310 |
| mo003 | h | Instalador instalador electricista. (mano de obra) | 32.813 | 18.33 | 601.462 |
| mo102 | h | Principiante de instalador electricista. (mano de obra) | 32.813 | 11.42 | 374.724 |
| mo123 | h | Especialista en la puesta en marcha de instalaciones. (mano de obra) | 65.627 | 34.68 | 2275.944 |
| % | % | Herramientas | 2 % | 14548.510 | 290.970 |
|  |  | Costes directos |  |  | 14839.480 |

Residuos:
- colocación: mt35aia010b; factor de residuo 0.0275
- colocación: mt35cun040ba; factor de residuo 0.0165
- colocación: mt35cun210a Cable bus rígido, apantallado, de 4 hilos, de 0,8 mm² de sección por hilo; factor de residuo 0.0165

## Recursos

**mt35aia010b** m Tubo curvable de PVC
Datos técnicos: Coste energético 15.501 MJ; Emisión de CO2 0.770 kg; Código LER 17 02 03; Masa del elemento 0.16 kg; Volumen 0.000267 m3

**mt35cun040ba** m Cable unipolar H07V-K
Datos técnicos: Coste energético 0.772 MJ; Emisión de CO2 0.069 kg; Código LER 17 04 11; Masa del elemento 0.02 kg; Volumen 0.000013 m3
Residuos:
- embalaje: re150101 Envases de papel y cartón. (componente de residuo); rendimiento 0.065 kg; Código LER 15 01 01; Masa del elemento 1 kg; Volumen 0.001333 m3

**mt35cun210a** m Cable bus rígido, apantallado, de 4 hilos, de 0,8 mm² de sección por hilo
Datos técnicos: Coste energético 6.670 MJ; Emisión de CO2 0.183 kg; Código LER 17 04 11; Masa del elemento 0.18 kg; Volumen 0.00012 m3
Residuos:
- embalaje: re150101 Envases de papel y cartón; rendimiento 0.065 kg
