# Acoplador de bus KNX

- Propiedad del archivo: CYPE Ingenieros S.A.
- Formato: FIEBDC-3/2016
- Programa: Generador de precios de la construcción. CYPE Ingenieros, S.A.
- Fecha: 26/10/2024
- Ámbito geográfico: Panamá
- Divisa: USD
- Costes indirectos: 3 %
- Gastos generales: 13 %
- Beneficio industrial: 6 %
- IVA: 13 %

## I Instalaciones

### IM Domóticas e inmóticas

#### IMK Componentes del sistema KNX

**IMK050** Ud Acoplador de bus KNX.
Acoplador de bus con protocolo de comunicación KNX. Montaje empotrado.
Criterio de valoración económica: El precio no incluye la caja para mecanismo empotrado.
Incluye: Montaje y conexionado.
Criterio de medición de proyecto: Número de unidades previstas, según documentación gráfica de Proyecto.
Criterio de medición de obra: Se medirá el número de unidades realmente ejecutadas según especificaciones de Proyecto.

| Código | Ud | Descripción | Rendimiento | Precio | Importe |
|---|---|---|---|---|---|
| mt35dac100a | Ud | Acoplador de bus con protocolo de comunicación KNX, con borne de conexión y derivación, para empotrar. (material) | 1 | 102.8 | 102.800 |
| mo003 | h | Instalador instalador electricista. (mano de obra) | 0.164 | 18.33 | 3.006 |
| mo102 | h | Principiante de instalador electricista. (mano de obra) | 0.164 | 11.42 | 1.873 |
| mo123 | h | Especialista en la puesta en marcha de instalaciones. (mano de obra) | 0.328 | 34.68 | 11.375 |
| % | % | Herramientas | 2 % | 119.054 | 2.381 |
|  |  | Costes directos |  |  | 121.435 |
