# Canalización de protección de cableado

- Propiedad del archivo: CYPE Ingenieros S.A.
- Formato: FIEBDC-3/2016
- Programa: Generador de precios de la construcción. CYPE Ingenieros, S.A.
- Fecha: 26/10/2024
- Ámbito geográfico: Panamá
- Divisa: USD
- Costes indirectos: 3 %
- Gastos generales: 13 %
- Beneficio industrial: 6 %
- IVA: 13 %

## I Instalaciones

### IM Domóticas e inmóticas

#### IMK Componentes del sistema KNX

**IMK900** m Canalización de protección de cableado.
Canalización de protección de cableado, formada por tubo de PVC flexible, corrugado, de 16 mm de diámetro nominal, con IP545. Instalación empotrada.
Criterio de valoración económica: El precio no incluye las ayudas de albañilería para instalaciones.
Incluye: Replanteo y trazado de la línea. Colocación y fijación de tubos.
Criterio de medición de proyecto: Longitud medida según documentación gráfica de Proyecto.
Criterio de medición de obra: Se medirá la longitud realmente ejecutada según especificaciones de Proyecto.

| Código | Ud | Descripción | Rendimiento | Precio | Importe |
|---|---|---|---|---|---|
| mt35aia010a | m | Tubo curvable de PVC, corrugado, de color negro, de 16 mm de diámetro nominal, para canalización empotrada en obra de mampostería (paredes y techos). Resistencia a la compresión 320 N, resistencia al impacto 1 julio, temperatura de trabajo -5°C hasta 60°C, con grado de protección IP545, no propagador de la llama. (material) | 1 | 0.53 | 0.530 |
| mo003 | h | Instalador instalador electricista. (mano de obra) | 0.022 | 18.33 | 0.403 |
| mo102 | h | Principiante de instalador electricista. (mano de obra) | 0.022 | 11.42 | 0.251 |
| % | % | Herramientas | 2 % | 1.184 | 0.024 |
|  |  | Costes directos |  |  | 1.208 |

Residuos:
- colocación: mt35aia010a; factor de residuo 0.0275

## Recursos

**mt35aia010a** m Tubo curvable de PVC
Datos técnicos: Coste energético 11.626 MJ; Emisión de CO2 0.577 kg; Código LER 17 02 03; Masa del elemento 0.12 kg; Volumen 0.0002 m3
