# Cable eléctrico

- Propiedad del archivo: CYPE Ingenieros S.A.
- Formato: FIEBDC-3/2016
- Programa: Generador de precios de la construcción. CYPE Ingenieros, S.A.
- Fecha: 26/10/2024
- Ámbito geográfico: Panamá
- Divisa: USD
- Costes indirectos: 3 %
- Gastos generales: 13 %
- Beneficio industrial: 6 %
- IVA: 13 %

## I Instalaciones

### IM Domóticas e inmóticas

#### IMK Componentes del sistema KNX

**IMK920** m Cable eléctrico.
Cable unipolar H07V-K, siendo su tensión asignada de 450/750 V, reacción al fuego clase Eca, con conductor multifilar de cobre clase 5 (-K) de 1,5 mm² de sección, con aislamiento de PVC (V). Incluso accesorios y elementos de sujeción.
Incluye: Tendido de cables. Conexionado.
Criterio de medición de proyecto: Longitud medida según documentación gráfica de Proyecto.
Criterio de medición de obra: Se medirá la longitud realmente ejecutada según especificaciones de Proyecto.

| Código | Ud | Descripción | Rendimiento | Precio | Importe |
|---|---|---|---|---|---|
| mt35cun040aa | m | Cable unipolar H07V-K, siendo su tensión asignada de 450/750 V, reacción al fuego clase Eca según UNE-EN 50575, con conductor multifilar de cobre clase 5 (-K) de 1,5 mm² de sección, con aislamiento de PVC (V). (material) | 1 | 0.58 | 0.580 |
| mo003 | h | Instalador instalador electricista. (mano de obra) | 0.011 | 18.33 | 0.202 |
| mo102 | h | Principiante de instalador electricista. (mano de obra) | 0.011 | 11.42 | 0.126 |
| % | % | Herramientas | 2 % | 0.908 | 0.018 |
|  |  | Costes directos |  |  | 0.926 |

Residuos:
- colocación: mt35cun040aa; factor de residuo 0.0165

## Recursos

**mt35cun040aa** m Cable unipolar H07V-K
Datos técnicos: Coste energético 0.772 MJ; Emisión de CO2 0.069 kg; Código LER 17 04 11; Masa del elemento 0.02 kg; Volumen 0.000013 m3
Residuos:
- embalaje: re150101 Envases de papel y cartón. (componente de residuo); rendimiento 0.065 kg; Código LER 15 01 01; Masa del elemento 1 kg; Volumen 0.001333 m3
