# Luminaria de emergencia con lámpara LED, en zonas comunes

- Propiedad del archivo: CYPE Ingenieros S.A.
- Formato: FIEBDC-3/2016
- Programa: Generador de precios de la construcción. CYPE Ingenieros, S.A.
- Fecha: 28/05/2024
- Ámbito geográfico: Panamá
- Divisa: USD
- Costes indirectos: 3 %
- Gastos generales: 13 %
- Beneficio industrial: 6 %
- IVA: 13 %

## I Instalaciones

### IO Contra incendios

#### IOA Alumbrado de emergencia

**IOA021** Ud Luminaria de emergencia con lámpara LED, en zonas comunes.
Luminaria de emergencia permanente o no permanente, de 10 W, con lámpara LED no reemplazable, flujo luminoso 100 lúmenes, carcasa de 280x120x60 mm, aislamiento clase II, grados de protección IP65 e IK07, con baterías de Ni-Cd, autonomía de 1 h, alimentación a 220/240 V y 50-60 Hz y piloto luminoso indicador de carga color verde, en zonas comunes. Instalación en superficie. Incluso accesorios y elementos de fijación.
Incluye: Replanteo. Fijación y nivelación. Montaje, conexionado y comprobación de su correcto funcionamiento.
Criterio de medición de proyecto: Número de unidades previstas, según documentación gráfica de Proyecto.
Criterio de medición de obra: Se medirá el número de unidades realmente ejecutadas según especificaciones de Proyecto.

| Código | Ud | Descripción | Rendimiento | Precio | Importe |
|---|---|---|---|---|---|
| mt34aem120a | Ud | Luminaria de emergencia permanente o no permanente, de 10 W, con lámpara LED no reemplazable, flujo luminoso 100 lúmenes, carcasa de 280x120x60 mm, aislamiento clase II, grados de protección IP65 e IK07, con baterías de Ni-Cd, autonomía de 1 h, alimentación a 220/240 V y 50-60 Hz y piloto luminoso indicador de carga color verde. Incluso accesorios y elementos de fijación. (material) | 1 | 119.45 | 119.450 |
| mo003 | h | Instalador instalador electricista. (mano de obra) | 0.164 | 17.64 | 2.893 |
| mo102 | h | Principiante de instalador electricista. (mano de obra) | 0.164 | 10.99 | 1.802 |
| % | % | Herramientas | 2 % | 124.145 | 2.483 |
|  |  | Costes directos |  |  | 126.628 |
